# Aditivo para mortero de rejuntado

- Propiedad del archivo: CYPE Ingenieros S.A.
- Formato: FIEBDC-3/2016
- Programa: Generador de precios de la construcción. CYPE Ingenieros, S.A.
- Fecha: 26/05/2025
- Divisa: EUR
- Costes indirectos: 3 %
- IVA: 21 %

## R Revestimientos y trasdosados

### RX Aditivos y fibras

#### RXA Aditivos

**RXA070** l Aditivo para mortero de rejuntado.
Aditivo líquido a base de polímeros acrílicos en dispersión acuosa Propam Látex "MOLINS", diluido en agua con una proporción en volumen de 1:5, agregado a la mezcla de mortero de rejuntado para mejorar sus propiedades.
Incluye: Ejecución de la mezcla.
Criterio de medición de proyecto: Volumen medido según documentación gráfica de Proyecto.
Criterio de medición de obra: Se medirá el volumen realmente ejecutado según especificaciones de Proyecto.

| Código | Ud | Descripción | Rendimiento | Precio | Importe |
|---|---|---|---|---|---|
| mt08adp010n | l | Aditivo líquido a base de polímeros acrílicos en dispersión acuosa Propam Látex "MOLINS". (material) | 1 | 7.35 | 7.350 |
| mo111 | h | Peón especializado revocador. (mano de obra) | 0.005 | 22.4 | 0.112 |
| % | % | Costes directos complementarios | 2 % | 7.462 | 0.149 |
|  |  | Costes directos |  |  | 7.611 |
