# Fibras para refuerzo de mortero autonivelante

- Propiedad del archivo: CYPE Ingenieros S.A.
- Formato: FIEBDC-3/2016
- Programa: Generador de precios de la construcción. CYPE Ingenieros, S.A.
- Fecha: 02/07/2024
- Divisa: EUR
- Costes indirectos: 3 %
- IVA: 21 %

## R Revestimientos y trasdosados

### RX Aditivos y fibras

#### RXF Fibras

**RXF040** kg Fibras para refuerzo de mortero autonivelante.
Fibras de vidrio resistentes a los álcalis (AR), para prevenir fisuras por retracción, en mortero autonivelante.
Incluye: Ejecución de la mezcla.
Criterio de medición de proyecto: Peso nominal medido según documentación gráfica de Proyecto.
Criterio de medición de obra: Se determinará, a partir del peso obtenido en báscula oficial de las unidades llegadas a obra, el peso de las unidades realmente ejecutadas según especificaciones de Proyecto.

| Código | Ud | Descripción | Rendimiento | Precio | Importe |
|---|---|---|---|---|---|
| mt08fir010i | kg | Fibras de vidrio resistentes a los álcalis (AR), con un contenido mínimo de zirconio del 17,1%, de 13 mm de longitud y 13,5 micras de diámetro, límite elástico 74000 N/mm², resistencia a tracción 1620 MPa, para prevenir fisuras por retracción. (material) | 1 | 9.22 | 9.220 |
| mo111 | h | Peón especializado revocador. (mano de obra) | 0.005 | 21.46 | 0.107 |
| % | % | Costes directos complementarios | 2 % | 9.327 | 0.187 |
|  |  | Costes directos |  |  | 9.514 |
