# Inodoro adosado a pared, de porcelana sanitaria

- Propiedad del archivo: CYPE Ingenieros S.A.
- Formato: FIEBDC-3/2016
- Programa: Generador de precios de la construcción. CYPE Ingenieros, S.A.
- Fecha: 18/10/2024
- Divisa: EUR
- Costes indirectos: 3 %
- IVA: 21 %

## S Señalización y equipamiento

### SA Aparatos sanitarios

#### SAI Inodoros

**SAI030** Ud Inodoro adosado a pared, de porcelana sanitaria.
Inodoro adosado a pared con salida para conexión horizontal o vertical, de porcelana sanitaria acabado vitrificado, color blanco acabado brillante, código de pedido T007701, serie Tesi "IDEAL STANDARD", con tecnología de descarga AquaBlade, con asiento y tapa de inodoro de baja altura, color blanco acabado brillante, código de pedido T352801, con codo para evacuación vertical del inodoro, código de pedido WW965742. Incluso elementos de fijación y silicona para sellado de juntas.
Incluye: Replanteo. Colocación y fijación del aparato. Montaje del desagüe. Conexión a la red de evacuación. Conexión a la red de agua fría. Comprobación de su correcto funcionamiento. Sellado de juntas.
Criterio de medición de proyecto: Número de unidades previstas, según documentación gráfica de Proyecto.
Criterio de medición de obra: Se medirá el número de unidades realmente colocadas según especificaciones de Proyecto.

| Código | Ud | Descripción | Rendimiento | Precio | Importe |
|---|---|---|---|---|---|
| mt30sti020a | Ud | Inodoro con salida para conexión horizontal o vertical, de porcelana sanitaria acabado vitrificado, color blanco acabado brillante, código de pedido T007701, serie Tesi "IDEAL STANDARD", de 365x555x400 mm, con tecnología de descarga AquaBlade, según UNE-EN 997, para adosar a la pared, con elementos de fijación. (material) | 1 | 232 | 232.000 |
| mt30sti011a | Ud | Asiento y tapa de inodoro de baja altura, color blanco acabado brillante, código de pedido T352801, serie Tesi, "IDEAL STANDARD". (material) | 1 | 63 | 63.000 |
| mt30ide005a | Ud | Codo para evacuación vertical del inodoro, código de pedido WW965742, "IDEAL STANDARD". (material) | 1 | 24 | 24.000 |
| mt30www005 | Ud | Cartucho de 300 ml de silicona ácida monocomponente, fungicida, para sellado de juntas en ambientes húmedos. (material) | 0.012 | 7.5 | 0.090 |
| mo008 | h | Oficial 1ª fontanero. (mano de obra) | 1.7 | 22.74 | 38.658 |
| % | % | Costes directos complementarios | 2 % | 357.748 | 7.155 |
|  |  | Costes directos |  |  | 364.903 |

Residuos:
- colocación: mt30www005 Cartucho de 300 ml de silicona ácida monocomponente, fungicida, para sellado de juntas en ambientes húmedos; factor de residuo 0.06

## Recursos

**mt30sti011a** Ud Asiento y tapa de inodoro de baja altura
Datos técnicos: Coste energético 213.175 MJ; Emisión de CO2 10.643 kg
Residuos:
- embalaje: re150101 Envases de papel y cartón. (componente de residuo); rendimiento 0.072 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
