# Bastidor empotrado para inodoro suspendido

- Propiedad del archivo: CYPE Ingenieros S.A.
- Formato: FIEBDC-3/2016
- Programa: Generador de precios de la construcción. CYPE Ingenieros, S.A.
- Fecha: 21/05/2024
- Divisa: EUR
- Costes indirectos: 3 %
- IVA: 21 %

## S Señalización y equipamiento

### SA Aparatos sanitarios

#### SAI Inodoros

**SAI100** Ud Bastidor empotrado para inodoro suspendido.
Bastidor premontado de acero galvanizado, para inodoro o bidé suspendidos, código de pedido 883176, "OLI", probado para una carga de 400 kg, con fijaciones y soporte regulable en altura. Instalación empotrada en muro de fábrica.
Incluye: Replanteo. Colocación y fijación.
Criterio de medición de proyecto: Número de unidades previstas, según documentación gráfica de Proyecto.
Criterio de medición de obra: Se medirá el número de unidades realmente colocadas según especificaciones de Proyecto.

| Código | Ud | Descripción | Rendimiento | Precio | Importe |
|---|---|---|---|---|---|
| mt30oli083d | Ud | Bastidor premontado de acero galvanizado, para inodoro o bidé suspendidos, código de pedido 883176, "OLI", probado para una carga de 400 kg, con fijaciones y soporte regulable en altura, para empotrar en muro de fábrica. (material) | 1 | 76.25 | 76.250 |
| mo008 | h | Oficial 1ª fontanero. (mano de obra) | 0.2 | 22.74 | 4.548 |
| % | % | Costes directos complementarios | 2 % | 80.798 | 1.616 |
|  |  | Costes directos |  |  | 82.414 |

## Recursos

**mt30oli083d** Ud Bastidor premontado de acero galvanizado
Datos técnicos: Coste energético 70.035 MJ; Emisión de CO2 5.997 kg
Residuos:
- embalaje: re150101 Envases de papel y cartón. (componente de residuo); rendimiento 0.072 kg; Código LER 15 01 01; Masa del elemento 1 kg; Volumen 0.001333 m3
