# Bastidor empotrado para separador de urinarios

- Propiedad del archivo: CYPE Ingenieros S.A.
- Formato: FIEBDC-3/2016
- Programa: Generador de precios de la construcción. CYPE Ingenieros, S.A.
- Fecha: 06/06/2025
- Divisa: EUR
- Costes indirectos: 3 %
- IVA: 21 %

## S Señalización y equipamiento

### SA Aparatos sanitarios

#### SAU Urinarios

**SAU110** Ud Bastidor empotrado para separador de urinarios.
Bastidor tubular premontado, regulable en altura hasta 200 mm, acabado con imprimación antioxidante, de 120 a 170 mm de profundidad, para separador de urinarios y barra de sujeción para personas con discapacidad, rehabilitación y tercera edad, con sistema de montaje rápido y fácil, con fijaciones y panel de madera reforzada. Instalación empotrada en tabique de placas de yeso.
Incluye: Replanteo. Colocación y fijación.
Criterio de medición de proyecto: Número de unidades previstas, según documentación gráfica de Proyecto.
Criterio de medición de obra: Se medirá el número de unidades realmente colocadas según especificaciones de Proyecto.

| Código | Ud | Descripción | Rendimiento | Precio | Importe |
|---|---|---|---|---|---|
| mt30oli110a | Ud | Bastidor tubular premontado, regulable en altura hasta 200 mm, acabado con imprimación antioxidante, de 120 a 170 mm de profundidad, para separador de urinarios y barra de sujeción para personas con discapacidad, rehabilitación y tercera edad, con sistema de montaje rápido y fácil, con fijaciones y panel de madera reforzada, para empotrar en muro de fábrica o en tabique de placas de yeso. (material) | 1 | 166.75 | 166.750 |
| mo008 | h | Oficial 1ª fontanero. (mano de obra) | 0.3 | 23.74 | 7.122 |
| % | % | Costes directos complementarios | 2 % | 173.872 | 3.477 |
|  |  | Costes directos |  |  | 177.349 |

## Recursos

**mt30oli110a** Ud Bastidor tubular premontado
Datos técnicos: Coste energético 187.156 MJ; Emisión de CO2 10.816 kg
Residuos:
- embalaje: re150101 Envases de papel y cartón. (componente de residuo); rendimiento 0.072 kg; Código LER 15 01 01; Masa del elemento 1 kg; Volumen 0.001333 m3
