# Separador de urinarios de plástico

- Propiedad del archivo: CYPE Ingenieros S.A.
- Formato: FIEBDC-3/2016
- Programa: Generador de precios de la construcción. CYPE Ingenieros, S.A.
- Fecha: 18/10/2024
- Divisa: EUR
- Costes indirectos: 3 %
- IVA: 21 %

## S Señalización y equipamiento

### SA Aparatos sanitarios

#### SAU Urinarios

**SAU091** Ud Separador de urinarios de plástico.
Separador de urinarios de plástico, de color blanco, código de pedido, de 440x740x96 mm.
Incluye: Colocación y fijación.
Criterio de medición de proyecto: Número de unidades previstas, según documentación gráfica de Proyecto.
Criterio de medición de obra: Se medirá el número de unidades realmente colocadas según especificaciones de Proyecto.

| Código | Ud | Descripción | Rendimiento | Precio | Importe |
|---|---|---|---|---|---|
| mt30uge300a | Ud | Separador de urinarios de plástico, de color blanco, código de pedido, de 440x740x96 mm, con soporte mural y fijaciones. (material) | 1 | 327.47 | 327.470 |
| mo008 | h | Oficial 1ª fontanero. (mano de obra) | 0.5 | 22.74 | 11.370 |
| % | % | Costes directos complementarios | 2 % | 338.840 | 6.777 |
|  |  | Costes directos |  |  | 345.617 |
