# Protector para enchufe, de plástico ABS

- Propiedad del archivo: CYPE Ingenieros S.A.
- Formato: FIEBDC-3/2016
- Programa: Generador de precios de la construcción. CYPE Ingenieros, S.A.
- Fecha: 26/06/2025
- Divisa: EUR
- Costes indirectos: 3 %
- IVA: 21 %

## S Señalización y equipamiento

### SD Protecciones

#### SDI Protectores para instalaciones

**SDI010** Ud Protector para enchufe, de plástico ABS.
Protector para enchufe tipo Schuko, autoadhesivo, de plástico ABS, con cuerpo giratorio, de 33x37 mm y 1,5 mm de espesor, color blanco.
Incluye: Replanteo. Montaje. Colocación.
Criterio de medición de proyecto: Número de unidades previstas, según documentación gráfica de Proyecto.
Criterio de medición de obra: Se medirá el número de unidades realmente colocadas según especificaciones de Proyecto.

| Código | Ud | Descripción | Rendimiento | Precio | Importe |
|---|---|---|---|---|---|
| mt53pdi230a | Ud | Protector para enchufe tipo Schuko, autoadhesivo, de plástico ABS, con cuerpo giratorio, de 33x37 mm y 1,5 mm de espesor, color blanco. (material) | 1 | 0.35 | 0.350 |
| mo080 | h | Ayudante montador. (mano de obra) | 0.1 | 21.94 | 2.194 |
| % | % | Costes directos complementarios | 2 % | 2.544 | 0.051 |
|  |  | Costes directos |  |  | 2.595 |

## Recursos

**mt53pdi230a** Ud Protector para enchufe tipo Schuko
Datos técnicos: Coste energético 3.914 MJ; Emisión de CO2 0.254 kg
Residuos:
- embalaje: re150101 Envases de papel y cartón. (componente de residuo); rendimiento 0.072 kg; Código LER 15 01 01; Masa del elemento 1 kg; Volumen 0.001333 m3
