# Grifería electrónica para lavabo, "PRESTO IBÉRICA"

- Propiedad del archivo: CYPE Ingenieros S.A.
- Formato: FIEBDC-3/2016
- Programa: Generador de precios de la construcción. CYPE Ingenieros, S.A.
- Fecha: 03/10/2024
- Divisa: EUR
- Costes indirectos: 3 %
- IVA: 21 %

## S Señalización y equipamiento

### SG Griferías

#### SGL Para lavabos

**SGL030** Ud Grifería electrónica para lavabo, "PRESTO IBÉRICA".
Grifería electrónica Tecnología Sensia "PRESTO IBÉRICA" formada por grifo electrónico con accionamiento de la descarga por infrarrojos, para lavabo, serie Sensia, modelo 5520 Visto 55235 "PRESTO IBÉRICA", acabado cromado, con caño alto fijo, led indicador de batería, limitador de caudal a 6 l/min, fijación rápida, alimentación por pila de 6 V. Incluso elementos de conexión, enlaces de alimentación flexibles de 3/8" de diámetro y 350 mm de longitud, pila de 6 V, electroválvula, dos válvulas antirretorno y dos llaves de paso.
Incluye: Replanteo. Colocación. Conexionado. Comprobación de su correcto funcionamiento.
Criterio de medición de proyecto: Número de unidades previstas, según documentación gráfica de Proyecto.
Criterio de medición de obra: Se medirá el número de unidades realmente colocadas según especificaciones de Proyecto.

| Código | Ud | Descripción | Rendimiento | Precio | Importe |
|---|---|---|---|---|---|
| mt31gsp022uw | Ud | Grifo electrónico con accionamiento de la descarga por infrarrojos, para lavabo, serie Sensia, modelo 5520 Visto 55235 "PRESTO IBÉRICA", acabado cromado, con caño alto fijo, led indicador de batería, limitador de caudal a 6 l/min, fijación rápida, alimentación por pila de 6 V; incluso elementos de conexión, enlaces de alimentación flexibles de 3/8" de diámetro y 350 mm de longitud, pila de 6 V, electroválvula, dos válvulas antirretorno y dos llaves de paso. (material) | 1 | 917.6 | 917.600 |
| mt37www010 | Ud | Material auxiliar para instalaciones de fontanería. (material) | 1 | 1.4 | 1.400 |
| mo008 | h | Oficial 1ª fontanero. (mano de obra) | 0.5 | 22.74 | 11.370 |
| % | % | Costes directos complementarios | 2 % | 930.370 | 18.607 |
|  |  | Costes directos |  |  | 948.977 |
