# Pasamanos para personas con discapacidad, rehabilitación y tercera edad, de aluminio

- Propiedad del archivo: CYPE Ingenieros S.A.
- Formato: FIEBDC-3/2016
- Programa: Generador de precios de la construcción. CYPE Ingenieros, S.A.
- Fecha: 06/06/2025
- Divisa: EUR
- Costes indirectos: 3 %
- IVA: 21 %

## S Señalización y equipamiento

### SP Aparatos sanitarios adaptados y ayudas técnicas

#### SPA Asientos, barras de apoyo y pasamanos

**SPA040** m Pasamanos para personas con discapacidad, rehabilitación y tercera edad, de aluminio.
Pasamanos para personas con discapacidad, rehabilitación y tercera edad, colocado en pared, de aluminio y nylon, de 35 mm de diámetro. Incluso elementos de fijación.
Incluye: Colocación, nivelación y fijación de los elementos de soporte. Limpieza del elemento.
Criterio de medición de proyecto: Longitud medida a ejes, según documentación gráfica de Proyecto.
Criterio de medición de obra: Se medirá el número de unidades realmente colocadas según especificaciones de Proyecto.

| Código | Ud | Descripción | Rendimiento | Precio | Importe |
|---|---|---|---|---|---|
| mt31abp150a | m | Pasamanos para personas con discapacidad, rehabilitación y tercera edad, de aluminio y nylon, de 35 mm de diámetro, suministrado con piezas auxiliares de remate de sección curva. (material) | 1 | 114.17 | 114.170 |
| mo107 | h | Ayudante fontanero. (mano de obra) | 0.3 | 21.9 | 6.570 |
| % | % | Costes directos complementarios | 2 % | 120.740 | 2.415 |
|  |  | Costes directos |  |  | 123.155 |

Residuos:
- colocación: mt31abp150a; factor de residuo 0.024

## Recursos

**mt31abp150a** m Pasamanos para personas con discapacidad
Datos técnicos: Coste energético 69.065 MJ; Emisión de CO2 5.065 kg; Código LER 17 04 02; Masa del elemento 0.61 kg; Volumen 0.000407 m3
Residuos:
- embalaje: re170203 Plástico. (componente de residuo); rendimiento 0.008 kg; Código LER 17 02 03; Masa del elemento 1 kg; Volumen 0.001667 m3
