# Superficie táctil antideslizante de resinas líquidas

- Propiedad del archivo: CYPE Ingenieros S.A.
- Formato: FIEBDC-3/2016
- Programa: Generador de precios de la construcción. CYPE Ingenieros, S.A.
- Fecha: 06/06/2025
- Divisa: EUR
- Costes indirectos: 3 %
- IVA: 21 %

## S Señalización y equipamiento

### ST Sistemas para pavimentos táctiles

#### STR Resinas

**STR010** m² Superficie táctil antideslizante de resinas líquidas.
Superficie táctil antideslizante de resinas líquidas de metacrilato, realizada "in situ" con moldes sobre el pavimento, formada por bandas longitudinales de sección trapezoidal de 21,3 mm en la base y 19 mm en la parte superior, con una separación de 32 mm entre ellas y una altura de 3 mm, previa aplicación de resina epoxi bicomponente.
Incluye: Limpieza de la superficie soporte. Lijado de pequeñas adherencias e imperfecciones. Aplicación de la capa base. Replanteo y fijación de los moldes al pavimento. Aplicación de la resina. Retirada de los moldes.
Criterio de medición de proyecto: Superficie medida según documentación gráfica de Proyecto.
Criterio de medición de obra: Se medirá la superficie realmente ejecutada según especificaciones de Proyecto.

| Código | Ud | Descripción | Rendimiento | Precio | Importe |
|---|---|---|---|---|---|
| mt47pcd020a | kg | Resina epoxi bicomponente. (material) | 0.5 | 60 | 30.000 |
| mt47pta050 | kg | Resina líquida de metacrilato, de secado ultrarrápido. (material) | 3.35 | 19.56 | 65.526 |
| mt47pta055 | kg | Catalizador para resina de metacrilato. (material) | 0.35 | 156.52 | 54.782 |
| mt47pta025 | m² | Molde no reutilizable para la ejecución de superficies táctiles de resinas líquidas en pavimento. (material) | 1 | 39.13 | 39.130 |
| mt27wav030 | m | Cinta de papel de 5 cm de anchura. (material) | 2 | 0.08 | 0.160 |
| mo020 | h | Oficial 1ª construcción. (mano de obra) | 1.8 | 23.1 | 41.580 |
| mo113 | h | Peón ordinario construcción. (mano de obra) | 1.6 | 21.69 | 34.704 |
| % | % | Costes directos complementarios | 2 % | 265.882 | 5.318 |
|  |  | Costes directos |  |  | 271.200 |

Residuos:
- colocación: mt47pcd020a Resina epoxi bicomponente; factor de residuo 0.03
- colocación: mt47pta050 Resina líquida de metacrilato, de secado ultrarrápido; factor de residuo 0.03
- colocación: mt27wav030 Cinta de papel de 5 cm de anchura; factor de residuo 0.0440299

## Recursos

**mt47pcd020a** kg Resina epoxi bicomponente
Datos técnicos: Coste energético 86.761 MJ; Emisión de CO2 3.294 kg; Código LER 17 09 04; Masa del elemento 1 kg; Volumen 0.000667 m3
Residuos:
- embalaje: re170203 Plástico. (componente de residuo); rendimiento 0.003 kg; Código LER 17 02 03; Masa del elemento 1 kg; Volumen 0.001667 m3

**mt47pta050** kg Resina líquida de metacrilato, de secado ultrarrápido
Datos técnicos: Coste energético 86.761 MJ; Emisión de CO2 3.294 kg; Código LER 17 09 04; Masa del elemento 1 kg; Volumen 0.000667 m3
Residuos:
- embalaje: re170203 Plástico; rendimiento 0.003 kg

**mt27wav030** m Cinta de papel de 5 cm de anchura
Datos técnicos: Coste energético 0.004 MJ; Emisión de CO2 0.006 kg; Código LER 20 01 01; Masa del elemento 0.0067 kg; Volumen 0.000009 m3
