# Bañador de pared

- Propiedad del archivo: CYPE Ingenieros S.A.
- Formato: FIEBDC-3/2016
- Programa: Generador de precios de la construcción. CYPE Ingenieros, S.A.
- Fecha: 11/06/2024
- Divisa: EUR
- Costes indirectos: 3 %
- IVA: 21 %

## U Urbanización interior de la parcela

### UI Iluminación exterior

#### UID Bañadores de pared

**UID010** Ud Bañador de pared.
Bañador de pared formado por luminaria orientable, de 280x60x530 mm, de 97,7 W, alimentación a 220/240 V y 50-60 Hz, con lámpara LED no reemplazable, temperatura de color 3000 K, con cuerpo de aluminio inyectado, acabado lacado, color negro acabado texturizado con cierre de vidrio templado, haz de luz extensivo y rótula de acero inoxidable para ángulos de entre 90° y -30° con el plano horizontal, índice de reproducción cromática mayor de 80, flujo luminoso 12039 lúmenes, grados de protección IP66 e IK07, y aislamiento clase I.
Incluye: Replanteo. Montaje, conexionado y comprobación de su correcto funcionamiento.
Criterio de medición de proyecto: Número de unidades previstas, según documentación gráfica de Proyecto.
Criterio de medición de obra: Se medirá el número de unidades realmente ejecutadas según especificaciones de Proyecto.

| Código | Ud | Descripción | Rendimiento | Precio | Importe |
|---|---|---|---|---|---|
| mt34dlg010oe | Ud | Luminaria orientable, de 280x60x530 mm, de 97,7 W, alimentación a 220/240 V y 50-60 Hz, con lámpara LED no reemplazable, temperatura de color 3000 K, con cuerpo de aluminio inyectado, acabado lacado, color negro acabado texturizado con cierre de vidrio templado, haz de luz extensivo y rótula de acero inoxidable para ángulos de entre 90° y -30° con el plano horizontal, índice de reproducción cromática mayor de 80, flujo luminoso 12039 lúmenes, grados de protección IP66 e IK07, y aislamiento clase I. (material) | 1 | 638.65 | 638.650 |
| mo003 | h | Oficial 1ª electricista. (mano de obra) | 0.3 | 22.74 | 6.822 |
| mo102 | h | Ayudante electricista. (mano de obra) | 0.3 | 20.98 | 6.294 |
| % | % | Costes directos complementarios | 2 % | 651.766 | 13.035 |
|  |  | Costes directos |  |  | 664.801 |
