# Aporte de tierra vegetal

- Propiedad del archivo: CYPE Ingenieros S.A.
- Formato: FIEBDC-3/2016
- Programa: Generador de precios de la construcción. CYPE Ingenieros, S.A.
- Fecha: 06/06/2025
- Divisa: EUR
- Costes indirectos: 3 %
- IVA: 21 %

## U Urbanización interior de la parcela

### UJ Jardinería

#### UJA Acondicionamiento del terreno

**UJA050** m³ Aporte de tierra vegetal.
Aporte de tierra vegetal cribada y fertilizada, suministrada en sacos y extendida con medios manuales, mediante pala, azada y rastrillo, en capas de espesor uniforme y sin producir daños a las plantas existentes.
Incluye: Acopio de la tierra vegetal. Extendido y perfilado de la tierra vegetal. Señalización y protección del terreno.
Criterio de medición de proyecto: Volumen medido según documentación gráfica de Proyecto.
Criterio de medición de obra: Se medirá el volumen realmente ejecutado según especificaciones de Proyecto.

| Código | Ud | Descripción | Rendimiento | Precio | Importe |
|---|---|---|---|---|---|
| mt48tie035b | m³ | Tierra vegetal cribada y fertilizada, suministrada en sacos. (material) | 1.12 | 38.5 | 43.120 |
| mo040 | h | Oficial 1ª jardinero. (mano de obra) | 0.9 | 23.1 | 20.790 |
| mo115 | h | Peón jardinero. (mano de obra) | 0.9 | 21.69 | 19.521 |
| % | % | Costes directos complementarios | 2 % | 83.431 | 1.669 |
|  |  | Costes directos |  |  | 85.100 |

Residuos:
- colocación: mt48tie035b Tierra vegetal cribada y fertilizada, suministrada en sacos; factor de residuo 0.003

## Recursos

**mt48tie035b** m³ Tierra vegetal cribada y fertilizada, suministrada en sacos
Datos técnicos: Coste energético 574.000 MJ; Emisión de CO2 41.000 kg; Código LER 17 05 04; Masa del elemento 2050 kg; Volumen 1.28125 m3
