# Papelera metálica

- Propiedad del archivo: CYPE Ingenieros S.A.
- Formato: FIEBDC-3/2016
- Programa: Generador de precios de la construcción. CYPE Ingenieros, S.A.
- Fecha: 11/06/2024
- Divisa: EUR
- Costes indirectos: 3 %
- IVA: 21 %

## U Urbanización interior de la parcela

### UM Mobiliario urbano

#### UME Papeleras

**UME010** Ud Papelera metálica.
Papelera de acero electrocincado, de pared, de tipo basculante con llave, boca de media luna, de 40 litros de capacidad, de chapa perforada de 1 mm de espesor pintada con pintura de poliéster color, dimensiones totales 570x290x460, con tacos, tirafondos y arandelas.
Incluye: Replanteo de alineaciones y niveles. Colocación y fijación de las piezas.
Criterio de medición de proyecto: Número de unidades previstas, según documentación gráfica de Proyecto.
Criterio de medición de obra: Se medirá el número de unidades realmente ejecutadas según especificaciones de Proyecto.

| Código | Ud | Descripción | Rendimiento | Precio | Importe |
|---|---|---|---|---|---|
| mt52mug410h | Ud | Papelera de acero electrocincado, de pared, de tipo basculante con llave, boca de media luna, de 40 litros de capacidad, de chapa perforada de 1 mm de espesor pintada con pintura de poliéster color, dimensiones totales 570x290x460. (material) | 1 | 159 | 159.000 |
| mt52mug200f | Ud | Repercusión, en la colocación de papelera, de elementos de fijación a pared: tacos, tirafondos y arandelas. (material) | 1 | 2.52 | 2.520 |
| mo041 | h | Oficial 1ª construcción de obra civil. (mano de obra) | 0.2 | 22.13 | 4.426 |
| mo087 | h | Ayudante construcción de obra civil. (mano de obra) | 0.2 | 21.02 | 4.204 |
| % | % | Costes directos complementarios | 2 % | 170.150 | 3.403 |
|  |  | Costes directos |  |  | 173.553 |
