# Papelera portátil metálica

- Propiedad del archivo: CYPE Ingenieros S.A.
- Formato: FIEBDC-3/2016
- Programa: Generador de precios de la construcción. CYPE Ingenieros, S.A.
- Fecha: 11/06/2024
- Divisa: EUR
- Costes indirectos: 3 %
- IVA: 21 %

## U Urbanización interior de la parcela

### UM Mobiliario urbano

#### UME Papeleras

**UME015** Ud Papelera portátil metálica.
Papelera modular para recogida selectiva de plástico, de chapa de acero galvanizado pintada con pintura de poliéster color gris, de 1 mm de espesor, de 640 mm de altura, 352 mm de anchura y 373 mm de profundidad, con depósito extraíble de polipropileno, de 40 litros de capacidad, de color azul, cierre con llave de seguridad y patas de altura regulable, peso 9,21 kg.
Criterio de medición de proyecto: Número de unidades previstas, según documentación gráfica de Proyecto.
Criterio de medición de obra: Se medirá el número de unidades realmente ejecutadas según especificaciones de Proyecto.

| Código | Ud | Descripción | Rendimiento | Precio | Importe |
|---|---|---|---|---|---|
| mt52pap120kc | Ud | Papelera modular para recogida selectiva de plástico, de chapa de acero galvanizado pintada con pintura de poliéster color gris, de 1 mm de espesor, de 640 mm de altura, 352 mm de anchura y 373 mm de profundidad, con depósito extraíble de polipropileno, de 40 litros de capacidad, de color azul, cierre con llave de seguridad y patas de altura regulable, peso 9,21 kg, con accesorios para la unión con otra papelera modular. (material) | 1 | 88.18 | 88.180 |
| mo041 | h | Oficial 1ª construcción de obra civil. (mano de obra) | 0.05 | 22.13 | 1.107 |
| % | % | Costes directos complementarios | 2 % | 89.287 | 1.786 |
|  |  | Costes directos |  |  | 91.073 |

## Recursos

**mt52pap120kc** Ud Papelera modular para recogida selectiva de plástico
Datos técnicos: Coste energético 187.662 MJ; Emisión de CO2 18.012 kg
Residuos:
- embalaje: re150101 Envases de papel y cartón. (componente de residuo); rendimiento 1.32 kg; Código LER 15 01 01; Masa del elemento 1 kg; Volumen 0.001333 m3
