# Panel de control para iluminación de piscina

- Propiedad del archivo: CYPE Ingenieros S.A.
- Formato: FIEBDC-3/2016
- Programa: Generador de precios de la construcción. CYPE Ingenieros, S.A.
- Fecha: 02/07/2024
- Divisa: EUR
- Costes indirectos: 3 %
- IVA: 21 %

## U Urbanización interior de la parcela

### UP Piscinas

#### UPI Equipos de iluminación

**UPI011** Ud Panel de control para iluminación de piscina.
Panel de control para proyectores de iluminación led de piscina, con mando a distancia, con transformador eléctrico 230/12 V, con función para el encendido y el apagado, cambio de colores, secuencias, velocidad de las secuencias y temporización del apagado de los proyectores.
Incluye: Colocación de la caja para el cuadro. Montaje de los componentes. Comprobación de su correcto funcionamiento.
Criterio de medición de proyecto: Número de unidades previstas, según documentación gráfica de Proyecto.
Criterio de medición de obra: Se medirá el número de unidades realmente ejecutadas según especificaciones de Proyecto.

| Código | Ud | Descripción | Rendimiento | Precio | Importe |
|---|---|---|---|---|---|
| mt47pil005d | Ud | Panel de control para proyectores de iluminación led de piscina, con mando a distancia, con transformador eléctrico 230/12 V, con función para el encendido y el apagado, cambio de colores, secuencias, velocidad de las secuencias y temporización del apagado de los proyectores. (material) | 1 | 442.71 | 442.710 |
| mt34www011 | Ud | Material auxiliar para instalación de aparatos de iluminación. (material) | 1 | 0.9 | 0.900 |
| mo003 | h | Oficial 1ª electricista. (mano de obra) | 1 | 22.74 | 22.740 |
| mo102 | h | Ayudante electricista. (mano de obra) | 1 | 20.98 | 20.980 |
| % | % | Costes directos complementarios | 2 % | 487.330 | 9.747 |
|  |  | Costes directos |  |  | 497.077 |

## Recursos

**mt47pil005d** Ud Panel de control para proyectores de iluminación led de piscina
Datos técnicos: Coste energético 0.964 MJ; Emisión de CO2 1.518 kg
Residuos:
- embalaje: re150101 Envases de papel y cartón. (componente de residuo); rendimiento 1.786 kg; Código LER 15 01 01; Masa del elemento 1 kg; Volumen 0.001333 m3
