# Skimmer

- Propiedad del archivo: CYPE Ingenieros S.A.
- Formato: FIEBDC-3/2016
- Programa: Generador de precios de la construcción. CYPE Ingenieros, S.A.
- Fecha: 23/01/2025
- Divisa: EUR
- Costes indirectos: 3 %
- IVA: 21 %

## U Urbanización interior de la parcela

### UP Piscinas

#### UPM Complementos para vaso de piscina

**UPM010** Ud Skimmer.
Skimmer con boca estándar, de resinas termoplásticas de ABS, color blanco, con tapa cuadrada, flotador de compuerta, clapeta para regulación de caudal y cesto recogehojas, con prefiltro higiénico desechable. Incluso piezas de conexión.
Incluye: Montaje, conexionado y comprobación de su correcto funcionamiento.
Criterio de medición de proyecto: Número de unidades previstas, según documentación gráfica de Proyecto.
Criterio de medición de obra: Se medirá el número de unidades realmente ejecutadas según especificaciones de Proyecto.

| Código | Ud | Descripción | Rendimiento | Precio | Importe |
|---|---|---|---|---|---|
| mt47ped030b | Ud | Skimmer con boca estándar, de resinas termoplásticas de ABS, color blanco, con tapa cuadrada, flotador de compuerta, clapeta para regulación de caudal y cesto recogehojas, incluso piezas de conexión. (material) | 1 | 117.18 | 117.180 |
| mt47ped035 | Ud | Prefiltro higiénico desechable para cesto recogehojas. (material) | 1 | 1.42 | 1.420 |
| mo008 | h | Oficial 1ª fontanero. (mano de obra) | 0.25 | 23.74 | 5.935 |
| mo107 | h | Ayudante fontanero. (mano de obra) | 0.25 | 21.9 | 5.475 |
| % | % | Costes directos complementarios | 2 % | 130.010 | 2.600 |
|  |  | Costes directos |  |  | 132.610 |

## Recursos

**mt47ped030b** Ud Skimmer con boca estándar
Datos técnicos: Coste energético 305.212 MJ; Emisión de CO2 15.214 kg
Residuos:
- embalaje: re150101 Envases de papel y cartón. (componente de residuo); rendimiento 0.074 kg; Código LER 15 01 01; Masa del elemento 1 kg; Volumen 0.001333 m3
