# Separador de grasas de acero inoxidable

- Propiedad del archivo: CYPE Ingenieros S.A.
- Formato: FIEBDC-3/2016
- Programa: Generador de precios de la construcción. CYPE Ingenieros, S.A.
- Fecha: 11/06/2024
- Divisa: EUR
- Costes indirectos: 3 %
- IVA: 21 %

## U Urbanización interior de la parcela

### US Depuración de aguas residuales domésticas

#### USA Accesorios

**USA020** Ud Separador de grasas de acero inoxidable.
Separador de grasas de acero inoxidable AISI 304, de 228 litros, de 5 litros/s de caudal máximo de aguas grises y de 1300x350x500 mm, con tapa, cesta de desbaste extraíble, llave de vaciado, boca de entrada y boca de salida de 110 mm de diámetro.
Incluye: Replanteo. Colocación. Conexionado y comprobación de su correcto funcionamiento.
Criterio de medición de proyecto: Número de unidades previstas, según documentación gráfica de Proyecto.
Criterio de medición de obra: Se medirá el número de unidades realmente ejecutadas según especificaciones de Proyecto.

| Código | Ud | Descripción | Rendimiento | Precio | Importe |
|---|---|---|---|---|---|
| mt46fgp100e | Ud | Separador de grasas de acero inoxidable AISI 304, de 228 litros, de 5 litros/s de caudal máximo de aguas grises y de 1300x350x500 mm, con tapa, cesta de desbaste extraíble, llave de vaciado, boca de entrada y boca de salida de 110 mm de diámetro, para instalación bajo encimera. (material) | 1 | 3791.62 | 3791.620 |
| mo008 | h | Oficial 1ª fontanero. (mano de obra) | 0.5 | 22.74 | 11.370 |
| mo107 | h | Ayudante fontanero. (mano de obra) | 0.5 | 20.98 | 10.490 |
| % | % | Costes directos complementarios | 2 % | 3813.480 | 76.270 |
|  |  | Costes directos |  |  | 3889.750 |

## Recursos

**mt46fgp100e** Ud Separador de grasas de acero inoxidable AISI 304
Datos técnicos: Coste energético 7526.283 MJ; Emisión de CO2 1109.657 kg
Residuos:
- embalaje: re150101 Envases de papel y cartón. (componente de residuo); rendimiento 4.302 kg; Código LER 15 01 01; Masa del elemento 1 kg; Volumen 0.001333 m3
