# Separador de grasas de poliéster reforzado con fibra de vidrio (PRFV)

- Propiedad del archivo: CYPE Ingenieros S.A.
- Formato: FIEBDC-3/2016
- Programa: Generador de precios de la construcción. CYPE Ingenieros, S.A.
- Fecha: 06/06/2025
- Divisa: EUR
- Costes indirectos: 3 %
- IVA: 21 %

## U Urbanización interior de la parcela

### US Depuración de aguas residuales domésticas

#### USA Accesorios

**USA030** Ud Separador de grasas de poliéster reforzado con fibra de vidrio (PRFV).
Separador de grasas de poliéster reforzado con fibra de vidrio (PRFV), rectangular, de 1700 litros, de 8 litros/s de caudal máximo de aguas grises, con boca de acceso, boca de entrada y boca de salida de 125 mm de diámetro.
Incluye: Replanteo. Colocación. Conexionado y comprobación de su correcto funcionamiento.
Criterio de medición de proyecto: Número de unidades previstas, según documentación gráfica de Proyecto.
Criterio de medición de obra: Se medirá el número de unidades realmente ejecutadas según especificaciones de Proyecto.

| Código | Ud | Descripción | Rendimiento | Precio | Importe |
|---|---|---|---|---|---|
| mt46fgp120c | Ud | Separador de grasas de poliéster reforzado con fibra de vidrio (PRFV), rectangular, de 1700 litros, de 8 litros/s de caudal máximo de aguas grises, con boca de acceso, boca de entrada y boca de salida de 125 mm de diámetro, según UNE-EN 1825-1, para pretratamiento de aguas residuales. (material) | 1 | 793.8 | 793.800 |
| mo008 | h | Oficial 1ª fontanero. (mano de obra) | 1.85 | 23.74 | 43.919 |
| mo107 | h | Ayudante fontanero. (mano de obra) | 1.85 | 21.9 | 40.515 |
| % | % | Costes directos complementarios | 2 % | 878.234 | 17.565 |
|  |  | Costes directos |  |  | 895.799 |

## Recursos

**mt46fgp120c** Ud Separador de grasas de poliéster reforzado con fibra de vidrio (PRFV)
Datos técnicos: Coste energético 5402.933 MJ; Emisión de CO2 243.392 kg
Residuos:
- embalaje: re150101 Envases de papel y cartón. (componente de residuo); rendimiento 1.584 kg; Código LER 15 01 01; Masa del elemento 1 kg; Volumen 0.001333 m3
