# Caudalímetro Parshall

- Propiedad del archivo: CYPE Ingenieros S.A.
- Formato: FIEBDC-3/2016
- Programa: Generador de precios de la construcción. CYPE Ingenieros, S.A.
- Fecha: 23/01/2025
- Divisa: EUR
- Costes indirectos: 3 %
- IVA: 21 %

## U Urbanización interior de la parcela

### US Depuración de aguas residuales domésticas

#### USA Accesorios

**USA200** Ud Caudalímetro Parshall.
Caudalímetro Parshall, por ultrasonidos, de entre 3 y 275 m³/h de caudal, de 914x259x610 mm.
Incluye: Replanteo. Colocación. Conexionado y comprobación de su correcto funcionamiento.
Criterio de medición de proyecto: Número de unidades previstas, según documentación gráfica de Proyecto.
Criterio de medición de obra: Se medirá el número de unidades realmente ejecutadas según especificaciones de Proyecto.

| Código | Ud | Descripción | Rendimiento | Precio | Importe |
|---|---|---|---|---|---|
| mt46fcg010c | Ud | Caudalímetro Parshall, por ultrasonidos, de entre 3 y 275 m³/h de caudal, de 914x259x610 mm. (material) | 1 | 7212.8 | 7212.800 |
| mo008 | h | Oficial 1ª fontanero. (mano de obra) | 2.2 | 23.74 | 52.228 |
| mo107 | h | Ayudante fontanero. (mano de obra) | 2.2 | 21.9 | 48.180 |
| % | % | Costes directos complementarios | 2 % | 7313.208 | 146.264 |
|  |  | Costes directos |  |  | 7459.472 |
