# Fosa séptica de polietileno de alta densidad (PEAD/HDPE)

- Propiedad del archivo: CYPE Ingenieros S.A.
- Formato: FIEBDC-3/2016
- Programa: Generador de precios de la construcción. CYPE Ingenieros, S.A.
- Fecha: 26/05/2025
- Divisa: EUR
- Costes indirectos: 3 %
- IVA: 21 %

## U Urbanización interior de la parcela

### US Depuración de aguas residuales domésticas

#### USS Fosas sépticas y filtros

**USS010** Ud Fosa séptica de polietileno de alta densidad (PEAD/HDPE).
Fosa séptica de polietileno de alta densidad (PEAD/HDPE), de 21000 litros, de 2500 mm de diámetro y 4800 mm de longitud, para 105 usuarios (H.E.), con boca de acceso de 500 mm de diámetro, boca de entrada y boca de salida de 200 mm de diámetro.
Incluye: Replanteo. Colocación y conexionado de la fosa séptica. Comprobación de su correcto funcionamiento.
Criterio de medición de proyecto: Número de unidades previstas, según documentación gráfica de Proyecto.
Criterio de medición de obra: Se medirá el número de unidades realmente ejecutadas según especificaciones de Proyecto.

| Código | Ud | Descripción | Rendimiento | Precio | Importe |
|---|---|---|---|---|---|
| mt46fsp100k | Ud | Fosa séptica de polietileno de alta densidad (PEAD/HDPE), de 21000 litros, de 2500 mm de diámetro y 4800 mm de longitud, para 105 usuarios (H.E.), con boca de acceso de 500 mm de diámetro, boca de entrada y boca de salida de 200 mm de diámetro, según UNE-EN 12566-1, para tratamiento primario de aguas residuales. (material) | 1 | 7179.94 | 7179.940 |
| mo008 | h | Oficial 1ª fontanero. (mano de obra) | 3.35 | 23.74 | 79.529 |
| mo107 | h | Ayudante fontanero. (mano de obra) | 3.35 | 21.9 | 73.365 |
| % | % | Costes directos complementarios | 2 % | 7332.834 | 146.657 |
|  |  | Costes directos |  |  | 7479.491 |
