# Ensayo de yeso o escayola

- Propiedad del archivo: CYPE Ingenieros S.A.
- Formato: FIEBDC-3/2016
- Programa: Generador de precios de la construcción. CYPE Ingenieros, S.A.
- Fecha: 06/06/2025
- Divisa: EUR
- Costes indirectos: 3 %
- IVA: 21 %

## X Control de calidad y ensayos

### XA Morteros, yesos, cales, escayolas y cementos

#### XAY Yesos y escayolas

**XAY010** Ud Ensayo de yeso o escayola.
Ensayos a realizar en laboratorio acreditado en el área técnica correspondiente, sobre una muestra de yeso o escayola tomada en obra, para la determinación de las siguientes características: finura de molido y trabajabilidad (tiempos de fraguado) según UNE-EN 13279-2, análisis de fases según UNE 102037, absorción de agua según UNE 102032, índice de pureza según UNE 102032.
Incluye: Desplazamiento a obra. Toma de muestras. Realización de ensayos. Redacción de informe de los resultados de los ensayos realizados.
Criterio de medición de proyecto: Ensayo a realizar, según documentación del Plan de control de calidad.

| Código | Ud | Descripción | Rendimiento | Precio | Importe |
|---|---|---|---|---|---|
| mt49des010 | Ud | Repercusión de desplazamiento a obra para la toma de muestras. (material) | 1 | 0.74 | 0.740 |
| mt49yga020 | Ud | Toma en obra de muestras de yesos o escayolas, cuyo peso no exceda de 50 kg. (material) | 1 | 32.02 | 32.020 |
| mt49yga040 | Ud | Ensayo para determinar la finura de molido y trabajabilidad (tiempos de fraguado) de una muestra de yeso o escayola de construcción, según UNE-EN 13279-2. (material) | 1 | 105.8 | 105.800 |
| mt49yga060 | Ud | Análisis de fases de yesos o escayolas de construcción, según UNE 102037. (material) | 1 | 102.25 | 102.250 |
| mt49yga100 | Ud | Ensayo para determinar la absorción de una muestra de yeso o escayola fraguada mediante saturación y secado a 105°C, la densidad aparente y la densidad saturada, según UNE 102032. (material) | 1 | 40.19 | 40.190 |
| mt49yga120 | Ud | Ensayo para determinar el índice de pureza de una muestra de yeso o escayola, incluyendo las determinaciones de agua combinada y trióxido de azufre, según UNE 102032. (material) | 1 | 127.89 | 127.890 |
| mt49yga030 | Ud | Informe de resultados de los ensayos realizados sobre una muestra de yeso o escayola. (material) | 1 | 96.06 | 96.060 |
| % | % | Costes directos complementarios | 2 % | 504.950 | 10.099 |
|  |  | Costes directos |  |  | 515.049 |
