# Ensayo físico-químico de probetas de hormigón endurecido

- Propiedad del archivo: CYPE Ingenieros S.A.
- Formato: FIEBDC-3/2016
- Programa: Generador de precios de la construcción. CYPE Ingenieros, S.A.
- Fecha: 06/06/2025
- Divisa: EUR
- Costes indirectos: 3 %
- IVA: 21 %

## X Control de calidad y ensayos

### XE Estructuras de hormigón

#### XEI Ensayos informativos

**XEI080** Ud Ensayo físico-químico de probetas de hormigón endurecido.
Ensayo físico-químico a realizar en laboratorio acreditado en el área técnica correspondiente, sobre probetas de hormigón endurecido, tomadas en obra, para la determinación de las siguientes características: porosidad, densidad real y densidad aparente según UNE-EN 12390-7; presencia de cemento aluminoso.
Criterio de valoración económica: El precio no incluye el informe de resultados.
Incluye: Desplazamiento a obra. Toma de muestras. Realización de ensayos.
Criterio de medición de proyecto: Ensayo a realizar, según documentación del Plan de control de calidad.

| Código | Ud | Descripción | Rendimiento | Precio | Importe |
|---|---|---|---|---|---|
| mt49hoe020 | Ud | Toma en obra de hasta 6 muestras de hormigón endurecido, cuyo peso no exceda de 50 kg. (material) | 1 | 32.02 | 32.020 |
| mt49hoe040 | Ud | Ensayo para determinar la porosidad y densidad real y aparente de una muestra de hormigón endurecido, según UNE-EN 12390-7. (material) | 1 | 68.9 | 68.900 |
| mt49hoe050 | Ud | Ensayo cualitativo para determinar la presencia de cemento aluminoso en una muestra de hormigón endurecido. (material) | 1 | 122.84 | 122.840 |
| % | % | Costes directos complementarios | 2 % | 223.760 | 4.475 |
|  |  | Costes directos |  |  | 228.235 |
