# Ensayo para determinar la exposición al radón

- Propiedad del archivo: CYPE Ingenieros S.A.
- Formato: FIEBDC-3/2016
- Programa: Generador de precios de la construcción. CYPE Ingenieros, S.A.
- Fecha: 26/06/2025
- Divisa: EUR
- Costes indirectos: 3 %
- IVA: 21 %

## X Control de calidad y ensayos

### XJ Radón

#### XJR Radón

**XJR010** Ud Ensayo para determinar la exposición al radón.
Ensayo para determinar la exposición al radón, con 3 detectores pasivos y 1 detector adicional, y posterior medición de la concentración de radón para una duración de exposición de entre 60 y 90 días, según ISO 11665-4, incluso informe de resultados.
Criterio de valoración económica: El precio no incluye el envío de los detectores al laboratorio después de la recogida de datos.
Incluye: Envío de los detectores. Soporte técnico para la instalación de los detectores. Procesado y lectura de los detectores una vez recibidos en el laboratorio. Redacción de informe de los resultados de los ensayos realizados.
Criterio de medición de proyecto: Ensayo a realizar, según documentación del Plan de control de calidad.

| Código | Ud | Descripción | Rendimiento | Precio | Importe |
|---|---|---|---|---|---|
| mt49rad010a | Ud | Ensayo para determinar la exposición al radón, con 3 detectores pasivos y 1 detector adicional, y posterior medición de la concentración de radón para una duración de exposición de entre 60 y 90 días, según ISO 11665-4, incluso informe de resultados. (material) | 1 | 334.65 | 334.650 |
| % | % | Costes directos complementarios | 2 % | 334.650 | 6.693 |
|  |  | Costes directos |  |  | 341.343 |
