# Ensayo de bloques cerámicos

- Propiedad del archivo: CYPE Ingenieros S.A.
- Formato: FIEBDC-3/2016
- Programa: Generador de precios de la construcción. CYPE Ingenieros, S.A.
- Fecha: 11/06/2024
- Divisa: EUR
- Costes indirectos: 3 %
- IVA: 21 %

## X Control de calidad y ensayos

### XL Materiales cerámicos

#### XLB Bloques

**XLB010** Ud Ensayo de bloques cerámicos.
Ensayos a realizar en laboratorio acreditado en el área técnica correspondiente, sobre una muestra de bloque cerámico, tomada en obra, para la determinación de las siguientes características: resistencia a compresión según UNE-EN 772-1, eflorescencias según UNE 67047, expansión por humedad según UNE 67036. Incluso desplazamiento a obra e informe de resultados.
Incluye: Desplazamiento a obra. Toma de muestras. Realización de ensayos. Redacción de informe de los resultados de los ensayos realizados.
Criterio de medición de proyecto: Ensayo a realizar, según documentación del Plan de control de calidad.

| Código | Ud | Descripción | Rendimiento | Precio | Importe |
|---|---|---|---|---|---|
| mt49des010 | Ud | Repercusión de desplazamiento a obra para la toma de muestras. (material) | 1 | 0.74 | 0.740 |
| mt49blc020 | Ud | Toma en obra de muestras de bloques cerámicos, cuyo peso no exceda de 50 kg. (material) | 1 | 32.02 | 32.020 |
| mt49blc040 | Ud | Ensayo para determinar la resistencia a compresión de una muestra de bloques cerámicos, según UNE-EN 772-1. (material) | 1 | 218.46 | 218.460 |
| mt49blc060 | Ud | Ensayo para determinar las eflorescencias de una muestra de bloques cerámicos, según UNE 67047. (material) | 1 | 69.96 | 69.960 |
| mt49blc080 | Ud | Ensayo para determinar la expansión por humedad de una muestra de bloques cerámicos, según UNE 67036. (material) | 1 | 183.64 | 183.640 |
| mt49blc030 | Ud | Informe de resultados de los ensayos realizados sobre una muestra de bloques cerámicos. (material) | 1 | 96.06 | 96.060 |
| % | % | Costes directos complementarios | 2 % | 600.880 | 12.018 |
|  |  | Costes directos |  |  | 612.898 |
