# Ensayo de bovedillas cerámicas

- Propiedad del archivo: CYPE Ingenieros S.A.
- Formato: FIEBDC-3/2016
- Programa: Generador de precios de la construcción. CYPE Ingenieros, S.A.
- Fecha: 06/06/2025
- Divisa: EUR
- Costes indirectos: 3 %
- IVA: 21 %

## X Control de calidad y ensayos

### XL Materiales cerámicos

#### XLE Bovedillas

**XLE010** Ud Ensayo de bovedillas cerámicas.
Ensayos a realizar en laboratorio acreditado en el área técnica correspondiente, sobre una muestra de bovedilla cerámica, tomada en obra, para la determinación de las siguientes características: resistencia a compresión según UNE 67038, resistencia a flexión según UNE 67037, expansión por humedad según UNE 67036, inclusiones calcáreas según UNE 67039.
Incluye: Desplazamiento a obra. Toma de muestras. Realización de ensayos. Redacción de informe de los resultados de los ensayos realizados.
Criterio de medición de proyecto: Ensayo a realizar, según documentación del Plan de control de calidad.
Criterio de medición de obra: Se medirá el número de ensayos realizados por laboratorio acreditado según especificaciones de Proyecto.

| Código | Ud | Descripción | Rendimiento | Precio | Importe |
|---|---|---|---|---|---|
| mt49des010 | Ud | Repercusión de desplazamiento a obra para la toma de muestras. (material) | 1 | 0.74 | 0.740 |
| mt49bvc060 | Ud | Toma en obra de muestras de bovedillas cerámicas, cuyo peso no exceda de 50 kg. (material) | 1 | 32.02 | 32.020 |
| mt49bvc010 | Ud | Ensayo para determinar la resistencia a compresión de una muestra de bovedillas cerámicas, según UNE 67038. (material) | 1 | 185.71 | 185.710 |
| mt49bvc020 | Ud | Ensayo para determinar la resistencia a flexión de una muestra de bovedillas cerámicas, según UNE 67037. (material) | 1 | 278.13 | 278.130 |
| mt49bvc030 | Ud | Ensayo para determinar la expansión por humedad de una muestra de bovedillas cerámicas, según UNE 67036. (material) | 1 | 142.76 | 142.760 |
| mt49bvc040 | Ud | Ensayo para determinar las inclusiones calcáreas de una muestra de bovedillas cerámicas, según UNE 67039. (material) | 1 | 108.8 | 108.800 |
| mt49bvc050 | Ud | Informe de resultados de los ensayos realizados sobre una muestra de bovedillas cerámicas (material) | 1 | 96.06 | 96.060 |
| % | % | Costes directos complementarios | 2 % | 844.220 | 16.884 |
|  |  | Costes directos |  |  | 861.104 |
