# Conjunto de pruebas de servicio de las instalaciones en zaguán

- Propiedad del archivo: CYPE Ingenieros S.A.
- Formato: FIEBDC-3/2016
- Programa: Generador de precios de la construcción. CYPE Ingenieros, S.A.
- Fecha: 29/10/2025
- Divisa: EUR
- Costes indirectos: 3 %
- IVA: 21 %

## X Control de calidad y ensayos

### XR Pruebas de servicio

#### XRI Instalaciones

**XRI020** Ud Conjunto de pruebas de servicio de las instalaciones en zaguán.
Conjunto de pruebas de servicio a realizar por laboratorio acreditado en el área técnica correspondiente, para comprobar el correcto funcionamiento de las siguientes instalaciones: electricidad.
Incluye: Realización de las pruebas. Redacción de informe de los resultados de las pruebas realizadas.
Criterio de medición de proyecto: Prueba a realizar, según documentación del Plan de control de calidad.
Criterio de medición de obra: Se medirá el número de pruebas realizadas por laboratorio acreditado según especificaciones de Proyecto.

| Código | Ud | Descripción | Rendimiento | Precio | Importe |
|---|---|---|---|---|---|
| mt49prs110b | Ud | Prueba de servicio para comprobar el correcto funcionamiento de la instalación eléctrica en zaguán, incluso informe de resultados. (material) | 1 | 42 | 42.000 |
| % | % | Costes directos complementarios | 2 % | 42.000 | 0.840 |
|  |  | Costes directos |  |  | 42.840 |
