# Sistema provisional de protección de borde de forjado, clase B, en cubiertas inclinadas con alero

- Propiedad del archivo: CYPE Ingenieros S.A.
- Formato: FIEBDC-3/2016
- Programa: Generador de precios de la construcción. CYPE Ingenieros, S.A.
- Fecha: 26/06/2025
- Divisa: EUR
- Costes indirectos: 3 %
- IVA: 21 %

## Y Seguridad y salud

### YC Sistemas de protección colectiva

#### YCF Protección perimetral de bordes de forjado

**YCF023** m Sistema provisional de protección de borde de forjado, clase B, en cubiertas inclinadas con alero.
Sistema provisional de protección de borde de forjado, clase B, en cubiertas inclinadas con alero, de 1 m de altura mínima sobre la superficie de trabajo, que permite una inclinación de hasta 15° respecto al plano vertical y proporciona resistencia sólo para cargas estáticas y para superficies de trabajo con un ángulo de inclinación máximo de 30°, formado por: barandilla principal de tubo de acero de 25 mm de diámetro y 1400 mm de longitud, amortizable en 150 usos; barandilla intermedia de tubo de acero de 25 mm de diámetro y 1400 mm de longitud, dispuesta de manera que una esfera de 250 mm no pase a través de cualquier apertura, amortizable en 150 usos; rodapié metálico de 3 m de longitud, que tenga el borde superior al menos 15 cm por encima de la superficie de trabajo, amortizable en 150 usos y guardacuerpos de seguridad, compuesto por tubo rectangular metálico de 1,5 m de longitud y una base fija formada por placa metálica para la fijación al paramento, tubo rectangular metálico con perforaciones para permitir el desplazamiento del tubo vertical y tubo metálico de refuerzo para estabilizar la base, separados entre sí una distancia máxima de 1,4 m, amortizables en 20 usos.
Criterio de medición de proyecto: Longitud medida según Estudio o Estudio Básico de Seguridad y Salud.
Criterio de medición de obra: Se medirá la longitud realmente montada según especificaciones de Estudio o Estudio Básico de Seguridad y Salud.

| Código | Ud | Descripción | Rendimiento | Precio | Importe |
|---|---|---|---|---|---|
| mt50spb090a | Ud | Guardacuerpos de seguridad, compuesto por tubo rectangular metálico de 40x40 mm y 1,5 m de longitud y una base fija formada por placa metálica para la fijación al paramento, tubo rectangular metálico con perforaciones para permitir el desplazamiento del tubo vertical y tubo metálico de refuerzo para estabilizar la base. (material) | 0.051 | 86.67 | 4.420 |
| mt50spb050b | Ud | Barandilla para guardacuerpos, de tubo de acero pintado al horno en epoxi-poliéster, de 25 mm de diámetro y 1400 mm de longitud. (material) | 0.019 | 4.32 | 0.082 |
| mt50spb070 | Ud | Rodapié metálico de 3 m de longitud y 150 mm de altura, pintado al horno en epoxi-poliéster. (material) | 0.002 | 24.06 | 0.048 |
| mo119 | h | Oficial 1ª Seguridad y Salud. (mano de obra) | 0.155 | 23.1 | 3.581 |
| mo120 | h | Peón Seguridad y Salud. (mano de obra) | 0.155 | 21.69 | 3.362 |
| % | % | Costes directos complementarios | 2 % | 11.493 | 0.230 |
|  |  | Costes directos |  |  | 11.723 |

Residuos:
- colocación: mt50spb090a; factor de residuo 1
- colocación: mt50spb050b; factor de residuo 1
- colocación: mt50spb070 Rodapié metálico de 3 m de longitud y 150 mm de altura, pintado al horno en epoxi-poliéster; factor de residuo 1

## Recursos

**mt50spb090a** Ud Guardacuerpos de seguridad
Datos técnicos: Coste energético 154.660 MJ; Emisión de CO2 6.270 kg; Código LER 17 04 05; Masa del elemento 11 kg; Volumen 0.005238 m3

**mt50spb050b** Ud Barandilla para guardacuerpos
Datos técnicos: Coste energético 18.278 MJ; Emisión de CO2 0.741 kg; Código LER 17 04 05; Masa del elemento 1.3 kg; Volumen 0.000619 m3

**mt50spb070** Ud Rodapié metálico de 3 m de longitud y 150 mm de altura, pintado al horno en epoxi-poliéster
Datos técnicos: Coste energético 126.540 MJ; Emisión de CO2 5.130 kg; Código LER 17 04 05; Masa del elemento 9 kg; Volumen 0.004286 m3
