# Garrafa de gel hidroalcohólico virucida

- Propiedad del archivo: CYPE Ingenieros S.A.
- Formato: FIEBDC-3/2016
- Programa: Generador de precios de la construcción. CYPE Ingenieros, S.A.
- Fecha: 02/07/2024
- Divisa: EUR
- Costes indirectos: 3 %
- IVA: 21 %

## Y Seguridad y salud

### YV Seguridad frente al contagio de COVID-19

#### YVG Productos virucidas

**YVG020** Ud Garrafa de gel hidroalcohólico virucida.
Garrafa de gel hidroalcohólico, bactericida y virucida Quilosa Health "QUILOSA", de 5 l de capacidad, para la desinfección de manos.
Criterio de medición de proyecto: Número de unidades previstas, según documentación gráfica de Proyecto.
Criterio de medición de obra: Se medirá el número de unidades realmente ejecutadas según especificaciones de Proyecto.

| Código | Ud | Descripción | Rendimiento | Precio | Importe |
|---|---|---|---|---|---|
| mt50pqd020a | Ud | Garrafa de gel hidroalcohólico, bactericida y virucida Quilosa Health "QUILOSA", de 5 l de capacidad, para la desinfección de manos, tipo TP1 según UNE-EN 14476. (material) | 1 | 49.38 | 49.380 |
| % | % | Costes directos complementarios | 2 % | 49.380 | 0.988 |
|  |  | Costes directos |  |  | 50.368 |
