# Cala en forjado de madera

- Propiedad del archivo: CYPE INGENIEROS, S.A.
- Formato: FIEBDC-3/2002
- Divisa: EUR
- Costes indirectos: 3.00 %
- IVA: 21.00 %

## 0 Actuaciones previas

### 0B Trabajos de campo, ensayos e informes

#### 0BC Calas de inspección

**0BC051** Ud Cala en forjado de madera.
Ejecución de cala de 60x60 cm para inspección de forjado de madera, ejecutada por su cara superior, con levantado previo del pavimento y demolición de la base de pavimento y capa de compresión o recubrimiento de cualquier tipo que pudiera haber, hasta llegar a los elementos resistentes, viguetas y entrevigados; realizada con medios manuales. Incluso cierre de la cala con mortero de cemento, industrial, M-7,5, reposición de los materiales demolidos, limpieza, recogida de escombros y carga manual a contenedor.
Incluye: Levantado del pavimento. Ejecución de la cala. Cierre de la cala. Retirada y acopio de escombros. Carga de escombros sobre contenedor.
Criterio de medición de proyecto: Número de unidades previstas, según documentación gráfica de Proyecto.
Criterio de medición de obra: Se medirá el número de unidades realmente ejecutadas según especificaciones de Proyecto.

| Código | Ud | Descripción | Rendimiento | Precio | Importe |
|---|---|---|---|---|---|
| mt51pav010c | m² | Demolición de pavimento, base de pavimento y capa de compresión o recubrimiento con medios manuales y martillo neumático, incluso reposición de los materiales demolidos. (material) | 0.640 | 36.00 | 23.04 |
| mt08aaa010a | m³ | Agua. (material) | 0.006 | 1.50 | 0.01 |
| mt09mif010da | t | Mortero industrial para albañilería, de cemento, color gris, categoría M-7,5 (resistencia a compresión 7,5 N/mm²), suministrado en sacos, según UNE-EN 998-2. (material) | 0.034 | 56.97 | 1.94 |
| mo113 | h | Peón ordinario construcción. (mano de obra) | 1.960 | 21.69 | 42.51 |
| % | % | Costes directos complementarios | 2 % | 67.50 | 1.35 |
|  |  | Costes directos |  |  | 68.85 |
