# Cala para la localización de servicios e instalaciones

- Propiedad del archivo: CYPE INGENIEROS, S.A.
- Formato: FIEBDC-3/2002
- Divisa: EUR
- Costes indirectos: 3.00 %
- IVA: 21.00 %

## 0 Actuaciones previas

### 0B Trabajos de campo, ensayos e informes

#### 0BC Calas de inspección

**0BC006** Ud Cala para la localización de servicios e instalaciones.
Cala para la localización de servicios o instalaciones existentes, en cualquier zona de la obra, de hasta 3 m de profundidad, realizada con medios mecánicos. Incluso relleno posterior, compactación y reposición del pavimento existente.
Incluye: Replanteo general y fijación de los puntos y niveles de referencia. Excavación en sucesivas capas horizontales y extracción de tierras. Relleno de la cala. Compactación. Reposición del pavimento existente.
Criterio de medición de proyecto: Número de unidades previstas, según documentación gráfica de Proyecto.
Criterio de medición de obra: Se medirá el número de unidades realmente ejecutadas según especificaciones de Proyecto.

| Código | Ud | Descripción | Rendimiento | Precio | Importe |
|---|---|---|---|---|---|
| mq01exn020a | h | Retroexcavadora hidráulica sobre neumáticos, de 105 kW. (maquinaria) | 0.580 | 51.91 | 30.11 |
| mq02rod010a | h | Bandeja vibrante de guiado manual, de 170 kg, anchura de trabajo 50 cm, reversible. (maquinaria) | 0.522 | 4.76 | 2.48 |
| mq02cia020j | h | Camión cisterna, de 8 m³ de capacidad. (maquinaria) | 0.174 | 118.90 | 20.69 |
| mq12bau030b | h | Bomba autoaspirante eléctrica de aguas limpias alta presión, de 3 kW, para un caudal de 30 m³/h. (maquinaria) | 0.580 | 2.50 | 1.45 |
| mo020 | h | Oficial 1ª construcción. (mano de obra) | 1.545 | 23.10 | 35.69 |
| mo113 | h | Peón ordinario construcción. (mano de obra) | 1.545 | 21.69 | 33.51 |
| % | % | Costes directos complementarios | 2 % | 123.93 | 2.48 |
|  |  | Costes directos |  |  | 126.41 |
