# Cala en pilar

- Propiedad del archivo: CYPE INGENIEROS, S.A.
- Formato: FIEBDC-3/2002
- Divisa: EUR
- Costes indirectos: 3.00 %
- IVA: 21.00 %

## 0 Actuaciones previas

### 0B Trabajos de campo, ensayos e informes

#### 0BC Calas de inspección

**0BC020** Ud Cala en pilar.
Ejecución de cala de 10x20 cm y 5 cm de profundidad, para inspección de pilar de hormigón armado, con demolición previa del revestimiento o recubrimiento de cualquier tipo que pudiera haber, hasta llegar al elemento resistente y dejar al descubierto las armaduras; realizada mediante picado manual y martillo neumático. Incluso limpieza, acopio, retirada y carga manual de escombros sobre contenedor.
Incluye: Ejecución de la cala. Retirada y acopio de escombros. Carga de escombros sobre contenedor.
Criterio de medición de proyecto: Número de unidades previstas, según documentación gráfica de Proyecto.
Criterio de medición de obra: Se medirá el número de unidades realmente ejecutadas según especificaciones de Proyecto.

| Código | Ud | Descripción | Rendimiento | Precio | Importe |
|---|---|---|---|---|---|
| mt51rev010b | m² | Demolición del revestimiento o recubrimiento con medios manuales. (material) | 0.200 | 4.58 | 0.92 |
| mq05mai030 | h | Martillo neumático. (maquinaria) | 0.093 | 4.57 | 0.43 |
| mq05pdm110 | h | Compresor portátil diesel media presión 10 m³/min. (maquinaria) | 0.093 | 7.75 | 0.72 |
| mo113 | h | Peón ordinario construcción. (mano de obra) | 0.264 | 21.69 | 5.73 |
| % | % | Costes directos complementarios | 2 % | 7.80 | 0.16 |
|  |  | Costes directos |  |  | 7.96 |
