# Cala en muro de hormigón armado

- Propiedad del archivo: CYPE INGENIEROS, S.A.
- Formato: FIEBDC-3/2002
- Divisa: EUR
- Costes indirectos: 3.00 %
- IVA: 21.00 %

## 0 Actuaciones previas

### 0B Trabajos de campo, ensayos e informes

#### 0BC Calas de inspección

**0BC040** Ud Cala en muro de hormigón armado.
Ejecución de cala de 30x30 cm y 5 cm de profundidad, para inspección del armado de muro de hormigón armado, con demolición previa del revestimiento o recubrimiento de cualquier tipo que pudiera haber hasta llegar al elemento resistente y dejar al descubierto la armadura; realizada mediante picado manual y martillo neumático. Incluso limpieza, acopio, retirada y carga manual de escombros sobre contenedor.
Incluye: Ejecución de la cala. Retirada y acopio de escombros. Carga de escombros sobre contenedor.
Criterio de medición de proyecto: Número de unidades previstas, según documentación gráfica de Proyecto.
Criterio de medición de obra: Se medirá el número de unidades realmente ejecutadas según especificaciones de Proyecto.

| Código | Ud | Descripción | Rendimiento | Precio | Importe |
|---|---|---|---|---|---|
| mt51rev010b | m² | Demolición del revestimiento o recubrimiento con medios manuales. (material) | 0.360 | 4.58 | 1.65 |
| mq05mai030 | h | Martillo neumático. (maquinaria) | 0.447 | 4.57 | 2.04 |
| mq05pdm110 | h | Compresor portátil diesel media presión 10 m³/min. (maquinaria) | 0.447 | 7.75 | 3.46 |
| mo113 | h | Peón ordinario construcción. (mano de obra) | 1.271 | 21.69 | 27.57 |
| % | % | Costes directos complementarios | 2 % | 34.72 | 0.69 |
|  |  | Costes directos |  |  | 35.41 |
