# Ensayo no destructivo: humedad superficial

- Propiedad del archivo: CYPE INGENIEROS, S.A.
- Formato: FIEBDC-3/2002
- Divisa: EUR
- Costes indirectos: 3.00 %
- IVA: 21.00 %

## 0 Actuaciones previas

### 0E Toma de muestras y ensayos para estudio de patologías

#### 0EH Ensayos de información del hormigón endurecido

**0EH040** Ud Ensayo no destructivo: humedad superficial.
Ensayo no destructivo consistente en la determinación de la humedad superficial en elemento estructural existente de hormigón, mediante el uso del higrómetro, para obtener el origen de la humedad del elemento (capilaridad, condensaciones, etc.), sin incluir cala ni reposición de revestimientos o recubrimientos.
Incluye: Realización del ensayo.
Criterio de medición de proyecto: Número de unidades previstas, según documentación gráfica de Proyecto.
Criterio de medición de obra: Se medirá el número de unidades realmente ejecutadas según especificaciones de Proyecto.

| Código | Ud | Descripción | Rendimiento | Precio | Importe |
|---|---|---|---|---|---|
| mt49hpa080 | Ud | Ensayo para determinar la humedad superficial en elemento de hormigón armado, mediante el uso de higrómetro, obteniendo la causa de la humedad del elemento (capilaridad, condensaciones, etc.), sin incluir cala ni reposición de revestimientos o recubrimientos. (material) | 1.000 | 120.00 | 120.00 |
| % | % | Costes directos complementarios | 2 % | 120.00 | 2.40 |
|  |  | Costes directos |  |  | 122.40 |
