# Lastre o contrapeso de hormigón en masa para estabilizador de fachada

- Propiedad del archivo: CYPE INGENIEROS, S.A.
- Formato: FIEBDC-3/2002
- Divisa: EUR
- Costes indirectos: 3.00 %
- IVA: 21.00 %

## 0 Actuaciones previas

### 0F Estabilizadores de fachada

#### 0FC Contrapesos

**0FC010** Ud Lastre o contrapeso de hormigón en masa para estabilizador de fachada.
Lastre o contrapeso de hormigón en masa, para sujeción de estabilizador de fachada, de 1x2x2 m, realizado con hormigón HM-20/B/20/X0 fabricado en central y vertido desde camión; montaje y desmontaje de sistema de encofrado recuperable, realizado con paneles metálicos, amortizables en 200 usos. Incluso lámina de polietileno para protección del pavimento existente en la vía pública y líquido desencofrante, para evitar la adherencia del hormigón al encofrado.
Criterio de valoración económica: El precio incluye la demolición del lastre o contrapeso con martillo neumático y la carga manual de escombros sobre camión o contenedor.
Incluye: Replanteo. Colocación de la lámina de polietileno. Montaje del sistema de encofrado. Vertido y compactación del hormigón. Coronación y enrase del elemento. Desmontaje del sistema de encofrado. Curado del hormigón. Demolición del elemento. Fragmentación de los escombros en piezas manejables. Retirada y acopio de escombros. Carga manual de escombros sobre camión o contenedor.
Criterio de medición de proyecto: Número de unidades previstas, según documentación gráfica de Proyecto.
Criterio de medición de obra: Se medirá el número de unidades realmente ejecutadas según especificaciones de Proyecto.

| Código | Ud | Descripción | Rendimiento | Precio | Importe |
|---|---|---|---|---|---|
| mt16png010c | m² | Film de polietileno de 0,15 mm de espesor y 138 g/m² de masa superficial. (material) | 2.200 | 0.30 | 0.66 |
| mt08eme040 | m² | Paneles metálicos de varias dimensiones, para encofrar elementos de hormigón. (material) | 0.060 | 52.00 | 3.12 |
| mt50spa052b | m | Tablón de madera de pino, de 20x7,2 cm. (material) | 0.240 | 6.32 | 1.52 |
| mt50spa081a | Ud | Puntal metálico telescópico, de hasta 3 m de altura. (material) | 0.160 | 19.25 | 3.08 |
| mt08eme051a | m | Fleje de acero galvanizado, para encofrado metálico. (material) | 1.200 | 0.29 | 0.35 |
| mt08var050 | kg | Alambre galvanizado para atar, de 1,30 mm de diámetro. (material) | 0.600 | 1.50 | 0.90 |
| mt08var060 | kg | Puntas de acero de 20x100 mm. (material) | 1.200 | 8.75 | 10.50 |
| mt08dba010d | l | Agente desmoldeante, a base de aceites especiales, emulsionable en agua, para encofrados metálicos, fenólicos o de madera. (material) | 0.360 | 1.80 | 0.65 |
| mt10hmf010tLb | m³ | Hormigón HM-20/B/20/X0, fabricado en central. (material) | 4.400 | 85.80 | 377.52 |
| mq05mai030 | h | Martillo neumático. (maquinaria) | 18.547 | 4.57 | 84.76 |
| mq05pdm010a | h | Compresor portátil eléctrico 2 m³/min de caudal. (maquinaria) | 9.274 | 4.27 | 39.60 |
| au00auh020 |  | Canaleta para vertido del hormigón. | 1.000 | 0.00 | 0.00 |
| au00auh040 |  | Vibrador de hormigón, eléctrico. | 1.000 | 0.00 | 0.00 |
| mo044 | h | Oficial 1ª encofrador. (mano de obra) | 4.483 | 24.04 | 107.77 |
| mo091 | h | Ayudante encofrador. (mano de obra) | 5.977 | 22.82 | 136.40 |
| mo045 | h | Oficial 1ª estructurista, en trabajos de puesta en obra del hormigón. (mano de obra) | 0.249 | 24.04 | 5.99 |
| mo092 | h | Ayudante estructurista, en trabajos de puesta en obra del hormigón. (mano de obra) | 1.245 | 22.82 | 28.41 |
| mo113 | h | Peón ordinario construcción. (mano de obra) | 9.962 | 21.69 | 216.08 |
| mo112 | h | Peón especializado construcción. (mano de obra) | 29.885 | 22.05 | 658.96 |
| % | % | Costes directos complementarios | 2 % | 1676.27 | 33.53 |
|  |  | Costes directos |  |  | 1709.80 |
