# Embalaje y paletizado de material arqueológico

- Propiedad del archivo: CYPE INGENIEROS, S.A.
- Formato: FIEBDC-3/2002
- Divisa: EUR
- Costes indirectos: 3.00 %
- IVA: 21.00 %

## 0 Actuaciones previas

### 0G Trabajos arqueológicos

#### 0GE Excavaciones arqueológicas y transportes

**0GE055** m³ Embalaje y paletizado de material arqueológico.
Embalaje de material arqueológico procedente de las excavaciones, mediante láminas de polietileno transparente, film alveolar, gránulos de poliestireno expandido y cajas de cartón; paletizado de los elementos y fijación del conjunto con cinta plástica autoadhesiva para evitar el movimiento de las piezas, golpes y roces, durante su transporte hasta el punto de almacenamiento. Incluso recogida y carga de restos sobre camión o contenedor.
Incluye: Embalaje del material. Colocación de las piezas sobre palets. Limpieza y retirada de restos a contenedor.
Criterio de medición de proyecto: Volumen medido según documentación gráfica de Proyecto.
Criterio de medición de obra: Se medirá el volumen realmente ejecutado según especificaciones de Proyecto.

| Código | Ud | Descripción | Rendimiento | Precio | Importe |
|---|---|---|---|---|---|
| mt32war020 | m² | Lámina de polietileno transparente, de 0,2 mm de espesor. (material) | 4.500 | 0.17 | 0.77 |
| mt32war050 | m² | Film alveolar para embalar. (material) | 4.500 | 0.59 | 2.66 |
| mt32war030 | m | Cinta plástica autoadhesiva. (material) | 4.200 | 0.04 | 0.17 |
| mt32war040 | m² | Cartón rizado para embalaje. (material) | 0.200 | 0.33 | 0.07 |
| mt32war070 | kg | Gránulos de poliestireno expandido, de 10 kg/m³ de densidad, de granulometría comprendida entre 2 y 3 mm, para protección y embalaje. (material) | 0.200 | 6.27 | 1.25 |
| mo113 | h | Peón ordinario construcción. (mano de obra) | 0.143 | 20.78 | 2.97 |
| % | % | Costes directos complementarios | 2 % | 7.89 | 0.16 |
|  |  | Costes directos |  |  | 8.05 |
