# Montaje y desmontaje de plataforma suspendida

- Propiedad del archivo: CYPE INGENIEROS, S.A.
- Formato: FIEBDC-3/2002
- Divisa: EUR
- Costes indirectos: 3.00 %
- IVA: 21.00 %

## 0 Actuaciones previas

### 0X Andamios y maquinaria de elevación

#### 0XA Andamios

**0XA135** Ud Montaje y desmontaje de plataforma suspendida.
Montaje y desmontaje de plataforma suspendida de accionamiento manual, de 2 m de longitud, formada por uno o más módulos independientes de 90 cm de anchura, para trabajar en paramentos verticales de hasta 30 m de altura, compuesta por rodapié, barandillas, aparejo elevador, cables y estructura de suspensión, sistema anticaídas, pescantes de suspensión en los extremos de los módulos y demás dispositivos de seguridad.
Criterio de medición de proyecto: Número de unidades previstas, según documentación gráfica de Proyecto.
Criterio de medición de obra: Se medirá el número de unidades realmente ejecutadas según especificaciones de Proyecto.

| Código | Ud | Descripción | Rendimiento | Precio | Importe |
|---|---|---|---|---|---|
| mq13ats120b | Ud | Montaje de plataforma suspendida de accionamiento manual, de 2 m de longitud, formada por uno o más módulos independientes de 90 cm de anchura, para trabajar en paramentos verticales de hasta 30 m de altura, compuesta por rodapié, barandillas, aparejo elevador, cables y estructura de suspensión, sistema anticaídas, pescantes de suspensión en los extremos de los módulos y demás dispositivos de seguridad. (maquinaria) | 1.000 | 358.40 | 358.40 |
| mq13ats120z | Ud | Desmontaje de plataforma suspendida de accionamiento manual, de 2 m de longitud, formada por uno o más módulos independientes de 90 cm de anchura, para trabajar en paramentos verticales de hasta 30 m de altura, compuesta por rodapié, barandillas, aparejo elevador, cables y estructura de suspensión, sistema anticaídas, pescantes de suspensión en los extremos de los módulos y demás dispositivos de seguridad. (maquinaria) | 1.000 | 285.60 | 285.60 |
| % | % | Costes directos complementarios | 2 % | 644.00 | 12.88 |
|  |  | Costes directos |  |  | 656.88 |
