# Transporte de plataforma elevadora

- Propiedad del archivo: CYPE INGENIEROS, S.A.
- Formato: FIEBDC-3/2002
- Divisa: EUR
- Costes indirectos: 3.00 %
- IVA: 21.00 %

## 0 Actuaciones previas

### 0X Andamios y maquinaria de elevación

#### 0XP Plataformas elevadoras

**0XP020** Ud Transporte de plataforma elevadora.
Transporte a obra y retirada de cesta elevadora de brazo articulado, motor eléctrico, de 12 m de altura máxima de trabajo.
Criterio de medición de proyecto: Número de unidades previstas, según documentación gráfica de Proyecto.
Criterio de medición de obra: Se medirá el número de unidades realmente ejecutadas según especificaciones de Proyecto.

| Código | Ud | Descripción | Rendimiento | Precio | Importe |
|---|---|---|---|---|---|
| mq07ple020ad | Ud | Transporte a obra y retirada de cesta elevadora de brazo articulado, motor eléctrico, de 12 m de altura máxima de trabajo. (maquinaria) | 1.159 | 101.65 | 117.81 |
| % | % | Costes directos complementarios | 2 % | 117.81 | 2.36 |
|  |  | Costes directos |  |  | 120.17 |
