# Relleno localizado

- Propiedad del archivo: CYPE INGENIEROS, S.A.
- Formato: FIEBDC-3/2002
- Divisa: EUR
- Costes indirectos: 3.00 %
- IVA: 21.00 %

## A Acondicionamiento del terreno

### AD Movimiento de tierras en edificación

#### ADR Rellenos y compactaciones

**ADR005** m³ Relleno localizado.
Relleno localizado con hormigón en masa HM-20/B/20/X0, fabricado en central y vertido con bomba.
Incluye: Puesta en obra del hormigón.
Criterio de medición de proyecto: Volumen medido sobre las secciones teóricas de la excavación, según documentación gráfica de Proyecto.
Criterio de medición de obra: Se medirá el volumen realmente ejecutado según especificaciones de Proyecto, sin incluir los incrementos por excesos de excavación no autorizados.

| Código | Ud | Descripción | Rendimiento | Precio | Importe |
|---|---|---|---|---|---|
| mt10hmf011Bb | m³ | Hormigón en masa HM-20/B/20/X0, fabricado en central. (material) | 1.000 | 81.40 | 81.40 |
| mq01pan070b | h | Mini pala cargadora sobre neumáticos, de 52 kW/1 m³ kW. (maquinaria) | 0.029 | 36.80 | 1.07 |
| mq06bhe010 | h | Camión bomba estacionado en obra, para bombeo de hormigón. (maquinaria) | 0.046 | 190.40 | 8.76 |
| mo020 | h | Oficial 1ª construcción. (mano de obra) | 0.239 | 23.10 | 5.52 |
| mo113 | h | Peón ordinario construcción. (mano de obra) | 0.871 | 21.69 | 18.89 |
| % | % | Costes directos complementarios | 2 % | 115.64 | 2.31 |
|  |  | Costes directos |  |  | 117.95 |
