# Arqueta de bombeo, de obra de fábrica

- Propiedad del archivo: CYPE INGENIEROS, S.A.
- Formato: FIEBDC-3/2002
- Divisa: EUR
- Costes indirectos: 3.00 %
- IVA: 21.00 %

## A Acondicionamiento del terreno

### AS Red de saneamiento horizontal

#### ASA Arquetas

**ASA020** Ud Arqueta de bombeo, de obra de fábrica.
Arqueta de bombeo enterrada, de dimensiones interiores 100x100x100 cm, construida con fábrica de ladrillo cerámico macizo, de 1/2 pie de espesor, recibido con mortero de cemento, industrial, M-5, sobre solera de hormigón en masa HM-30/B/20/X0+XA2 de 15 cm de espesor, enfoscada y bruñida interiormente con mortero de cemento, industrial, con aditivo hidrófugo, M-15 formando aristas y esquinas a media caña, con sifón formado por un codo de 87°30' de PVC largo, cerrada superiormente con tablero cerámico hueco machihembrado, losa de hormigón HA-30/B/20/XC4+XA2 de 20 cm de espesor armada con malla electrosoldada y tapa prefabricada de hormigón armado con cierre hermético al paso de los olores mefíticos; electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y cuadro eléctrico con doble condensador e interruptor automático magnetotérmico, kit de descenso y anclaje automático, conectada a conducto de impulsión de aguas residuales realizado con tubo de PVC. Incluso accesorios, uniones y piezas especiales para la instalación de una bomba y su conexión a las redes eléctrica y de saneamiento.
Criterio de valoración económica: El precio no incluye la excavación ni el relleno del trasdós.
Incluye: Replanteo. Vertido y compactación del hormigón en formación de solera. Formación de la obra de fábrica con ladrillos, previamente humedecidos, colocados con mortero. Conexionado de los colectores a la arqueta. Enfoscado y bruñido con mortero, redondeando los ángulos del fondo y de las paredes interiores de la arqueta. Formación del tablero armado. Colocación de la bomba. Conexión a la red eléctrica. Conexión a la red de saneamiento. Realización del cierre hermético y colocación de la tapa y los accesorios. Comprobación de su correcto funcionamiento. Realización de pruebas de servicio.
Criterio de medición de proyecto: Número de unidades previstas, según documentación gráfica de Proyecto.
Criterio de medición de obra: Se medirá el número de unidades realmente ejecutadas según especificaciones de Proyecto.

| Código | Ud | Descripción | Rendimiento | Precio | Importe |
|---|---|---|---|---|---|
| mt10hmf010rRb | m³ | Hormigón HM-30/B/20/X0+XA2, fabricado en central, con cemento SR. (material) | 0.356 | 115.86 | 41.25 |
| mt04lma010b | Ud | Ladrillo cerámico macizo de elaboración mecánica, para revestir, 25x12x5 cm, para uso en fábrica protegida (pieza P), densidad 2300 kg/m³, según UNE-EN 771-1. (material) | 337.000 | 0.51 | 171.87 |
| mt08aaa010a | m³ | Agua. (material) | 0.068 | 1.50 | 0.10 |
| mt09mif010ca | t | Mortero industrial para albañilería, de cemento, color gris, categoría M-5 (resistencia a compresión 5 N/mm²), suministrado en sacos, según UNE-EN 998-2. (material) | 0.236 | 53.48 | 12.62 |
| mt11ppl030b | Ud | Codo 87°30' de PVC liso, D=160 mm. (material) | 1.000 | 14.08 | 14.08 |
| mt09mif010la | t | Mortero industrial para albañilería, de cemento, color gris, con aditivo hidrófugo, categoría M-15 (resistencia a compresión 15 N/mm²), suministrado en sacos, según UNE-EN 998-2. (material) | 0.141 | 73.55 | 10.37 |
| mt04lvg020c | Ud | Tablero cerámico hueco machihembrado, para revestir, 80x25x3 cm, con las testas rectas, según UNE 67041. (material) | 4.000 | 1.14 | 4.56 |
| mt07ame010g | m² | Malla electrosoldada ME 15x15 Ø 6-6 B 500 T 6x2,20 UNE-EN 10080. (material) | 0.445 | 4.70 | 2.09 |
| mt07aco020h | Ud | Separador homologado para losas macizas. (material) | 4.000 | 0.09 | 0.36 |
| mt10haf010ernu | m³ | Hormigón HA-30/B/20/XC4+XA2, fabricado en central, con cemento SR. (material) | 0.123 | 115.00 | 14.15 |
| mt11var100 | Ud | Conjunto de elementos necesarios para garantizar el cierre hermético al paso de olores mefíticos en arquetas de saneamiento, compuesto por: angulares y chapas metálicas con sus elementos de fijación y anclaje, junta de neopreno, aceite y demás accesorios. (material) | 1.000 | 8.25 | 8.25 |
| mt11arf010f | Ud | Tapa de hormigón armado prefabricada, 96x96x5 cm. (material) | 1.000 | 46.00 | 46.00 |
| mt36bom050a | m | Conducto de impulsión de aguas residuales realizado con tubo de PVC para presión de 6 atm, de 40 mm de diámetro, con extremo abocardado, según UNE-EN 1452. (material) | 2.000 | 1.81 | 3.62 |
| mt36bom051a | Ud | Repercusión, por m de tubería, de accesorios, uniones y piezas especiales para tubo de PVC para presión de 6 atm, de 40 mm de diámetro. (material) | 2.000 | 0.54 | 1.08 |
| mt37vre010b | Ud | Válvula de retención, con rosca GAS de 1 1/2". (material) | 1.000 | 105.30 | 105.30 |
| mt37svc010l | Ud | Válvula de compuerta de latón fundido, para roscar, de 1 1/2". (material) | 1.000 | 19.35 | 19.35 |
| mt36bse150aaa | Ud | Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y cuadro eléctrico con doble condensador e interruptor automático magnetotérmico. (material) | 1.000 | 1560.00 | 1560.00 |
| mt36bse007a | Ud | Kit de descenso y anclaje automático para electrobomba sumergible, de hierro fundido. (material) | 1.000 | 293.48 | 293.48 |
| mt36bse006a | Ud | Regulador de nivel para aguas limpias, con cable de 3 m. (material) | 1.000 | 22.31 | 22.31 |
| mt36bom020 | Ud | Accesorios para instalación de bomba sumergible portátil, para achique de aguas, instalada en arqueta enterrada y conexión a la red de evacuación. (material) | 1.000 | 22.45 | 22.45 |
| mt36bom060b | Ud | Conexión a la red eléctrica de bomba sumergible portátil, para achique de aguas, instalada en arqueta enterrada. (material) | 1.000 | 5.00 | 5.00 |
| au00auh040 |  | Vibrador de hormigón, eléctrico. | 1.000 | 0.00 | 0.00 |
| mo020 | h | Oficial 1ª construcción. (mano de obra) | 2.786 | 22.13 | 61.65 |
| mo077 | h | Ayudante construcción. (mano de obra) | 0.348 | 21.02 | 7.31 |
| mo113 | h | Peón ordinario construcción. (mano de obra) | 3.086 | 20.78 | 64.13 |
| mo008 | h | Oficial 1ª fontanero. (mano de obra) | 0.929 | 22.74 | 21.13 |
| mo107 | h | Ayudante fontanero. (mano de obra) | 0.929 | 20.98 | 19.49 |
| mo003 | h | Oficial 1ª electricista. (mano de obra) | 0.905 | 22.74 | 20.58 |
| % | % | Costes directos complementarios | 2 % | 2552.58 | 51.05 |
|  |  | Costes directos |  |  | 2603.63 |
