# Sumidero sifónico

- Propiedad del archivo: CYPE INGENIEROS, S.A.
- Formato: FIEBDC-3/2002
- Divisa: EUR
- Costes indirectos: 3.00 %
- IVA: 21.00 %

## A Acondicionamiento del terreno

### AS Red de saneamiento horizontal

#### ASI Sistemas de evacuación de suelos

**ASI020** Ud Sumidero sifónico.
Instalación de sumidero sifónico de PVC, de salida vertical de 75 mm de diámetro, con rejilla de PP de 200x200 mm, para recogida de aguas pluviales o de locales húmedos. Incluso accesorios de montaje, piezas especiales y elementos de sujeción.
Incluye: Replanteo y trazado. Montaje, conexionado y comprobación de su correcto funcionamiento.
Criterio de medición de proyecto: Número de unidades previstas, según documentación gráfica de Proyecto.
Criterio de medición de obra: Se medirá el número de unidades realmente ejecutadas según especificaciones de Proyecto.

| Código | Ud | Descripción | Rendimiento | Precio | Importe |
|---|---|---|---|---|---|
| mt11sup030b | Ud | Sumidero sifónico de PVC, de salida vertical de 75 mm de diámetro, con rejilla de PP de 200x200 mm. (material) | 1.000 | 16.11 | 16.11 |
| mt11var020 | Ud | Kit de accesorios de montaje, piezas especiales y elementos de sujeción, para saneamiento. (material) | 1.000 | 0.75 | 0.75 |
| mo008 | h | Oficial 1ª fontanero. (mano de obra) | 0.348 | 23.74 | 8.26 |
| % | % | Costes directos complementarios | 2 % | 25.12 | 0.50 |
|  |  | Costes directos |  |  | 25.62 |
