# Sistema de encofrado para muro de sótano

- Propiedad del archivo: CYPE INGENIEROS, S.A.
- Formato: FIEBDC-3/2002
- Divisa: EUR
- Costes indirectos: 3.00 %
- IVA: 21.00 %

## C Cimentaciones

### CC Contenciones

#### CCS Muros de sótano

**CCS020** m² Sistema de encofrado para muro de sótano.
Montaje y desmontaje, de sistema de encofrado a una cara con acabado tipo industrial para revestir, realizado con paneles metálicos modulares, amortizables en 150 usos, para formación de muro de hormigón armado, de hasta 3 m de altura y superficie plana, para contención de tierras. Incluso; pasamuros para paso de los tensores; elementos de sustentación, fijación y apuntalamiento necesarios para su estabilidad; y líquido desencofrante, para evitar la adherencia del hormigón al encofrado.
Incluye: Limpieza y preparación del plano de apoyo. Replanteo del encofrado sobre la cimentación. Replanteo de las juntas de construcción y de dilatación. Colocación de pasamuros para paso de los tensores. Montaje del sistema de encofrado. Colocación de elementos de sustentación, fijación y apuntalamiento. Aplomado y nivelación del encofrado. Desmontaje del sistema de encofrado. Limpieza y almacenamiento del encofrado.
Criterio de medición de proyecto: Superficie de encofrado en contacto con el hormigón, medida según documentación gráfica de Proyecto, sin deducir huecos menores de 1 m².
Criterio de medición de obra: Se medirá la superficie de encofrado en contacto con el hormigón realmente ejecutada según especificaciones de Proyecto, sin deducir huecos menores de 1 m².

| Código | Ud | Descripción | Rendimiento | Precio | Importe |
|---|---|---|---|---|---|
| mt08eme070a | m² | Paneles metálicos modulares, para encofrar muros de hormigón de hasta 3 m de altura. (material) | 0.007 | 200.00 | 1.40 |
| mt08eme075a | Ud | Estructura soporte de sistema de encofrado vertical, para muros de hormigón a una cara, de hasta 3 m de altura, formada por escuadras metálicas para estabilización y aplomado de la superficie encofrante. (material) | 0.005 | 400.00 | 2.00 |
| mt08dba010d | l | Agente desmoldeante, a base de aceites especiales, emulsionable en agua, para encofrados metálicos, fenólicos o de madera. (material) | 0.030 | 1.80 | 0.05 |
| mt08var204 | Ud | Pasamuros de PVC para paso de los tensores del encofrado, de varios diámetros y longitudes. (material) | 0.400 | 1.35 | 0.54 |
| mo044 | h | Oficial 1ª encofrador. (mano de obra) | 0.523 | 23.03 | 12.04 |
| mo091 | h | Ayudante encofrador. (mano de obra) | 0.583 | 21.86 | 12.74 |
| % | % | Costes directos complementarios | 2 % | 28.77 | 0.58 |
|  |  | Costes directos |  |  | 29.35 |
