# Apertura de hueco de fachada tapiado con fábrica de ladrillo cerámico, en muro de mampostería

- Propiedad del archivo: CYPE INGENIEROS, S.A.
- Formato: FIEBDC-3/2002
- Divisa: EUR
- Costes indirectos: 3.00 %
- IVA: 21.00 %

## D Demoliciones

### DE Estructuras

#### DEC Cantería

**DEC043** m³ Apertura de hueco de fachada tapiado con fábrica de ladrillo cerámico, en muro de mampostería.
Apertura de hueco de fachada tapiado con de fábrica de ladrillo cerámico perforado, en muro de mampostería, con medios manuales considerando un grado de complejidad medio, y carga manual sobre camión o contenedor.
Incluye: Demolición del elemento. Fragmentación de los escombros en piezas manejables. Retirada y acopio de escombros. Limpieza de los restos de obra. Carga manual de escombros sobre camión o contenedor.
Criterio de medición de proyecto: Volumen medido según documentación gráfica de Proyecto.
Criterio de medición de obra: Se medirá el volumen realmente demolido según especificaciones de Proyecto.

| Código | Ud | Descripción | Rendimiento | Precio | Importe |
|---|---|---|---|---|---|
| mo112 | h | Peón especializado construcción. (mano de obra) | 1.240 | 21.12 | 26.19 |
| mo113 | h | Peón ordinario construcción. (mano de obra) | 7.441 | 20.78 | 154.62 |
| % | % | Costes directos complementarios | 2 % | 180.81 | 3.62 |
|  |  | Costes directos |  |  | 184.43 |
