# Demolición de escalera con bóveda tabicada

- Propiedad del archivo: CYPE INGENIEROS, S.A.
- Formato: FIEBDC-3/2002
- Divisa: EUR
- Costes indirectos: 3.00 %
- IVA: 21.00 %

## D Demoliciones

### DE Estructuras

#### DEF Fábrica

**DEF060** m² Demolición de escalera con bóveda tabicada.
Demolición de escalera de fábrica con bóveda tabicada o catalana, peldañeado y revestimientos, con medios manuales, y carga manual sobre camión o contenedor.
Incluye: Demolición del elemento. Fragmentación de los escombros en piezas manejables. Retirada y acopio de escombros. Limpieza de los restos de obra. Carga manual de escombros sobre camión o contenedor.
Criterio de medición de proyecto: Superficie medida por su intradós en verdadera magnitud, según documentación gráfica de Proyecto.
Criterio de medición de obra: Se medirá, por el intradós, la superficie realmente demolida según especificaciones de Proyecto.

| Código | Ud | Descripción | Rendimiento | Precio | Importe |
|---|---|---|---|---|---|
| mo112 | h | Peón especializado construcción. (mano de obra) | 0.868 | 22.05 | 19.14 |
| mo113 | h | Peón ordinario construcción. (mano de obra) | 0.868 | 21.69 | 18.83 |
| % | % | Costes directos complementarios | 2 % | 37.97 | 0.76 |
|  |  | Costes directos |  |  | 38.73 |
