# Corte de forjado de hormigón armado con útiles diamantados

- Propiedad del archivo: CYPE INGENIEROS, S.A.
- Formato: FIEBDC-3/2002
- Divisa: EUR
- Costes indirectos: 3.00 %
- IVA: 21.00 %

## D Demoliciones

### DE Estructuras

#### DEH Hormigón

**DEH022** m² Corte de forjado de hormigón armado con útiles diamantados.
Corte en húmedo de forjado unidireccional de hormigón armado con viguetas prefabricadas de hormigón, entrevigado de bovedillas cerámicas o de hormigón y capa de compresión de hormigón, con hilo diamantado, previo levantado del pavimento y su base, y carga manual sobre camión o contenedor.
Criterio de valoración económica: El precio no incluye el levantado del pavimento.
Incluye: Replanteo de la superficie de forjado a demoler. Corte del elemento. Fragmentación de los escombros en piezas manejables. Retirada y acopio de escombros. Limpieza de los restos de obra. Carga manual de escombros sobre camión o contenedor.
Criterio de medición de proyecto: Superficie medida según documentación gráfica de Proyecto.
Criterio de medición de obra: Se medirá la superficie realmente ejecutada según especificaciones de Proyecto.

| Código | Ud | Descripción | Rendimiento | Precio | Importe |
|---|---|---|---|---|---|
| mt51cpd020d | m² | Corte en húmedo con hilo diamantado, en forjados de hormigón armado o prefabricado. (material) | 1.000 | 1440.00 | 1440.00 |
| mo113 | h | Peón ordinario construcción. (mano de obra) | 0.868 | 20.78 | 18.04 |
| % | % | Costes directos complementarios | 2 % | 1458.04 | 29.16 |
|  |  | Costes directos |  |  | 1487.20 |
