# Demolición de hoja exterior de fachada, de fábrica vista

- Propiedad del archivo: CYPE INGENIEROS, S.A.
- Formato: FIEBDC-3/2002
- Divisa: EUR
- Costes indirectos: 3.00 %
- IVA: 21.00 %

## D Demoliciones

### DF Fachadas

#### DFF Fábricas

**DFF010** m² Demolición de hoja exterior de fachada, de fábrica vista.
Demolición de hoja exterior en cerramiento de fachada, de fábrica, vista, formada por bloque de hormigón de 15 cm de espesor, con martillo neumático, sin afectar a la estabilidad de los elementos constructivos contiguos, dejando adarajas para facilitar posteriormente la traba con la nueva fábrica, y carga manual sobre camión o contenedor.
Incluye: Demolición del elemento. Fragmentación de los escombros en piezas manejables. Retirada y acopio de escombros. Limpieza de los restos de obra. Carga manual de escombros sobre camión o contenedor.
Criterio de medición de proyecto: Superficie medida según documentación gráfica de Proyecto.
Criterio de medición de obra: Se medirá la superficie realmente demolida según especificaciones de Proyecto.

| Código | Ud | Descripción | Rendimiento | Precio | Importe |
|---|---|---|---|---|---|
| mq05mai030 | h | Martillo neumático. (maquinaria) | 0.151 | 4.57 | 0.69 |
| mq05pdm110 | h | Compresor portátil diesel media presión 10 m³/min. (maquinaria) | 0.151 | 7.75 | 1.17 |
| mo112 | h | Peón especializado construcción. (mano de obra) | 0.202 | 21.12 | 4.27 |
| mo113 | h | Peón ordinario construcción. (mano de obra) | 0.214 | 20.78 | 4.45 |
| % | % | Costes directos complementarios | 2 % | 10.58 | 0.21 |
|  |  | Costes directos |  |  | 10.79 |
