# Demolición de frente de forjado, de fábrica revestida

- Propiedad del archivo: CYPE INGENIEROS, S.A.
- Formato: FIEBDC-3/2002
- Divisa: EUR
- Costes indirectos: 3.00 %
- IVA: 21.00 %

## D Demoliciones

### DF Fachadas

#### DFF Fábricas

**DFF022** m² Demolición de frente de forjado, de fábrica revestida.
Demolición de frente de forjado, de fábrica revestida, formada por piezas cerámicas, con martillo neumático, sin afectar a la estabilidad de los elementos constructivos contiguos, y carga manual sobre camión o contenedor.
Criterio de valoración económica: El precio incluye la demolición del revestimiento.
Incluye: Demolición de la fábrica y sus revestimientos. Fragmentación de los escombros en piezas manejables. Retirada y acopio de escombros. Limpieza de los restos de obra. Carga manual de escombros sobre camión o contenedor.
Criterio de medición de proyecto: Longitud medida según documentación gráfica de Proyecto.
Criterio de medición de obra: Se medirá la longitud realmente ejecutada según especificaciones de Proyecto.

| Código | Ud | Descripción | Rendimiento | Precio | Importe |
|---|---|---|---|---|---|
| mq05mai030 | h | Martillo neumático. (maquinaria) | 0.122 | 4.57 | 0.56 |
| mq05pdm110 | h | Compresor portátil diesel media presión 10 m³/min. (maquinaria) | 0.122 | 7.75 | 0.95 |
| mo112 | h | Peón especializado construcción. (mano de obra) | 0.130 | 22.05 | 2.87 |
| mo113 | h | Peón ordinario construcción. (mano de obra) | 0.160 | 21.69 | 3.47 |
| % | % | Costes directos complementarios | 2 % | 7.85 | 0.16 |
|  |  | Costes directos |  |  | 8.01 |
