# Demolición de dintel prefabricado

- Propiedad del archivo: CYPE INGENIEROS, S.A.
- Formato: FIEBDC-3/2002
- Divisa: EUR
- Costes indirectos: 3.00 %
- IVA: 21.00 %

## D Demoliciones

### DH Remates

#### DHE De exteriores

**DHE040** m Demolición de dintel prefabricado.
Demolición de dintel de hormigón polímero, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Oficial 1ª construcción. (mano de obra) | 0.256 | 22.13 | 5.67 |
| mo113 | h | Peón ordinario construcción. (mano de obra) | 0.256 | 20.78 | 5.32 |
| % | % | Costes directos complementarios | 2 % | 10.99 | 0.22 |
|  |  | Costes directos |  |  | 11.21 |
