# Desmontaje de centralización de contadores

- Propiedad del archivo: CYPE INGENIEROS, S.A.
- Formato: FIEBDC-3/2002
- Divisa: EUR
- Costes indirectos: 3.00 %
- IVA: 21.00 %

## D Demoliciones

### DI Instalaciones

#### DIE Eléctricas

**DIE040** Ud Desmontaje de centralización de contadores.
Desmontaje de centralización de contadores instalada en cuarto o armario de contadores, formada por 2 módulos, con medios manuales, y carga manual sobre camión o contenedor.
Incluye: Desmontaje del elemento. Retirada y acopio del material desmontado. Limpieza de los restos de obra. Carga manual del material desmontado y restos de obra sobre camión o contenedor.
Criterio de medición de proyecto: Número de unidades previstas, según documentación gráfica de Proyecto.
Criterio de medición de obra: Se medirá el número de unidades realmente desmontadas según especificaciones de Proyecto.

| Código | Ud | Descripción | Rendimiento | Precio | Importe |
|---|---|---|---|---|---|
| mo003 | h | Oficial 1ª electricista. (mano de obra) | 0.183 | 22.74 | 4.16 |
| mo102 | h | Ayudante electricista. (mano de obra) | 0.183 | 20.98 | 3.84 |
| % | % | Costes directos complementarios | 2 % | 8.00 | 0.16 |
|  |  | Costes directos |  |  | 8.16 |
