# Desmontaje de hoja de armario empotrado

- Propiedad del archivo: CYPE INGENIEROS, S.A.
- Formato: FIEBDC-3/2002
- Divisa: EUR
- Costes indirectos: 3.00 %
- IVA: 21.00 %

## D Demoliciones

### DL Carpintería, vidrios y protecciones solares

#### DLA Armarios

**DLA020** Ud Desmontaje de hoja de armario empotrado.
Desmontaje de hoja de armario empotrado de madera, con medios manuales, y carga manual sobre camión o contenedor.
Incluye: Desmontaje del elemento. Retirada y acopio del material desmontado. Limpieza de los restos de obra. Carga manual del material desmontado y restos de obra sobre camión o contenedor.
Criterio de medición de proyecto: Número de unidades previstas, según documentación gráfica de Proyecto.
Criterio de medición de obra: Se medirá el número de unidades realmente desmontadas según especificaciones de Proyecto.

| Código | Ud | Descripción | Rendimiento | Precio | Importe |
|---|---|---|---|---|---|
| mo017 | h | Oficial 1ª carpintero. (mano de obra) | 0.124 | 22.45 | 2.78 |
| mo058 | h | Ayudante carpintero. (mano de obra) | 0.124 | 21.15 | 2.62 |
| % | % | Costes directos complementarios | 2 % | 5.40 | 0.11 |
|  |  | Costes directos |  |  | 5.51 |
