# Demolición de pavimento exterior de adoquines

- Propiedad del archivo: CYPE INGENIEROS, S.A.
- Formato: FIEBDC-3/2002
- Divisa: EUR
- Costes indirectos: 3.00 %
- IVA: 21.00 %

## D Demoliciones

### DM Firmes y pavimentos

#### DMX Pavimentos exteriores

**DMX010** m² Demolición de pavimento exterior de adoquines.
Demolición de pavimento exterior de adoquines y capa de arena, con martillo neumático, y carga mecánica sobre camión o contenedor.
Criterio de valoración económica: El precio no incluye la demolición de la base soporte.
Incluye: Demolición del elemento. Fragmentación de los escombros en piezas manejables. Retirada y acopio de escombros. Limpieza de los restos de obra. Carga mecánica de escombros sobre camión o contenedor.
Criterio de medición de proyecto: Superficie medida según documentación gráfica de Proyecto.
Criterio de medición de obra: Se medirá la superficie realmente demolida según especificaciones de Proyecto.

| Código | Ud | Descripción | Rendimiento | Precio | Importe |
|---|---|---|---|---|---|
| mq05mai030 | h | Martillo neumático. (maquinaria) | 0.248 | 4.57 | 1.13 |
| mq05pdm010a | h | Compresor portátil eléctrico 2 m³/min de caudal. (maquinaria) | 0.124 | 4.27 | 0.53 |
| mq01ret010 | h | Miniretrocargadora sobre neumáticos de 15 kW. (maquinaria) | 0.011 | 45.86 | 0.50 |
| mo112 | h | Peón especializado construcción. (mano de obra) | 0.130 | 21.12 | 2.75 |
| mo113 | h | Peón ordinario construcción. (mano de obra) | 0.094 | 20.78 | 1.95 |
| % | % | Costes directos complementarios | 2 % | 6.86 | 0.14 |
|  |  | Costes directos |  |  | 7.00 |
